# Equipamiento deportivo para pista de paddle

- Propiedad del archivo: CYPE INGENIEROS, S.A.
- Formato: FIEBDC-3/2002
- Ámbito geográfico: México
- Costes indirectos: 3.00 %
- Gastos generales: 13.00 %
- Beneficio industrial: 6.00 %
- IVA: 15.00 %

## U Urbanización interior del predio

### UD Pistas deportivas

#### UDE Equipamientos

**UDE010** Ud Equipamiento deportivo para pista de paddle.
Suministro y colocación de equipamiento deportivo para pista de paddle, formado por red de nylon reforzado, postes de apoyo y accesorios reglamentarios, según normativa federativa. Incluso anclajes de suelo para postes de tubo de aluminio de 93 mm de diámetro y 420 mm de longitud, con tapa, recibidos en dado de concreto f'c=20 MPa (200 kg/cm²), clasificación de exposición A1, tamaño máximo del agregado 20 mm, revenimiento de 5 a 10 cm de 50x50x40 cm. Totalmente montado.
Incluye: Replanteo. Preparación de los anclajes. Colocación del equipamiento.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.300 | 62.14 | 18.64 |
| mt47ede011b | Ud | Vaina de aluminio para anclaje en suelo de poste de paddle, en tubo de 93 mm de diámetro y 420 mm de longitud, con tapa. (material) | 2.000 | 43.14 | 86.28 |
| mt47ede010b | Ud | Equipamiento deportivo para pista de paddle, compuesto de red de nylon reforzado, postes de apoyo y accesorios reglamentarios, según normativa federativa. (material) | 2.000 | 734.16 | 1468.32 |
| au00auh040 |  | Vibrador de concreto, eléctrico. | 1.000 | 0.00 | 0.00 |
| mo040 | h | Oficial albañil de obra civil. (mano de obra) | 4.668 | 2.43 | 11.34 |
| mo085 | h | Ayudante albañil de obra civil. (mano de obra) | 4.668 | 1.51 | 7.05 |
| % | % | Costes directos complementarios | 2 % | 1591.63 | 31.83 |
|  |  | Costes directos |  |  | 1623.46 |
