# Equipamiento deportivo para pista de frontón

- Propiedad del archivo: CYPE INGENIEROS, S.A.
- Formato: FIEBDC-3/2002
- Ámbito geográfico: México
- Costes indirectos: 3.00 %
- Gastos generales: 13.00 %
- Beneficio industrial: 6.00 %
- IVA: 15.00 %

## U Urbanización interior del predio

### UD Pistas deportivas

#### UDE Equipamientos

**UDE010** Ud Equipamiento deportivo para pista de frontón.
Suministro y colocación de equipamiento deportivo para pista de frontón, formado por línea de falta formada por pletina metálica y accesorios reglamentarios, según normativa federativa. Totalmente montado.
Incluye: Replanteo. Colocación del equipamiento.
Criterio de cuantificación de proyecto: Número de unidades previstas, según documentación gráfica de Proyecto.
Criterio de cuantificación de obra: Se medirá el número de unidades realmente ejecutadas según especificaciones de Proyecto.

| Código | Ud | Descripción | Rendimiento | Precio | Importe |
|---|---|---|---|---|---|
| mt47ede010c | Ud | Equipamiento deportivo para pista de frontón, compuesto de línea de falta con pletina metálica y accesorios reglamentarios, según normativa federativa. (material) | 2.000 | 160.22 | 320.44 |
| mo040 | h | Oficial albañil de obra civil. (mano de obra) | 1.167 | 2.43 | 2.84 |
| mo085 | h | Ayudante albañil de obra civil. (mano de obra) | 1.167 | 1.51 | 1.76 |
| % | % | Costes directos complementarios | 2 % | 325.04 | 6.50 |
|  |  | Costes directos |  |  | 331.54 |
