# Registro de conexión eléctrica

- Propiedad del archivo: CYPE INGENIEROS, S.A.
- Formato: FIEBDC-3/2002
- Ámbito geográfico: México
- Divisa: MXN
- Costes indirectos: 3.00 %
- Gastos generales: 13.00 %
- Beneficio industrial: 6.00 %
- IVA: 16.00 %

## U Urbanización interior del predio

### UI Iluminación exterior

#### UIA Registros

**UIA010** Ud Registro de conexión eléctrica.
Registro de conexión eléctrica, prefabricada de concreto, sin fondo, registrable, de 30x30x30 cm de medidas interiores, con paredes rebajadas para la entrada de tubos, capaz de soportar una carga de 400 kN, con marco de acero galvanizado y tapa de concreto reforzado aligerado, de 39,5x38,5 cm, para registro de conexión eléctrica, capaz de soportar una carga de 125 kN.
Incluye: Replanteo. Colocación del registro prefabricado. Ejecución de taladros para conexionado de tubos. Conexionado de los tubos a la registro. Colocación de la tapa y los accesorios.
Criterio de cuantificación de proyecto: Número de unidades previstas, según documentación gráfica de Proyecto.
Criterio de cuantificación de obra: Se medirá el número de unidades realmente ejecutadas según especificaciones de Proyecto.

| Código | Ud | Descripción | Rendimiento | Precio | Importe |
|---|---|---|---|---|---|
| mt35arg100a | Ud | Registro de conexión eléctrica, prefabricada de concreto, sin fondo, registrable, de 30x30x30 cm de medidas interiores, con paredes rebajadas para la entrada de tubos, capaz de soportar una carga de 400 kN. (material) | 1.000 | 186.44 | 186.44 |
| mt35arg105a | Ud | Marco de acero galvanizado y tapa de concreto reforzado aligerado, de 39,5x38,5 cm, para registro de conexión eléctrica, capaz de soportar una carga de 125 kN. (material) | 1.000 | 468.03 | 468.03 |
| mo020 | h | Oficial albañil. (mano de obra) | 0.631 | 119.98 | 75.71 |
| mo077 | h | Ayudante albañil. (mano de obra) | 0.656 | 73.05 | 47.92 |
| % | % | Herramienta menor | 2 % | 778.10 | 15.56 |
|  |  | Costes directos |  |  | 793.66 |
