# Pasto

- Propiedad del archivo: CYPE INGENIEROS, S.A.
- Formato: FIEBDC-3/2002
- Ámbito geográfico: México
- Divisa: MXN
- Costes indirectos: 3.00 %
- Gastos generales: 13.00 %
- Beneficio industrial: 6.00 %
- IVA: 16.00 %

## U Urbanización interior del predio

### UJ Jardinería

#### UJC Tepes y pastos

**UJC020** m² Pasto.
Pasto por siembra de mezcla de semillas de lodium, agrostis, festuca y poa.
Incluye: Preparación del terreno y abonado de fondo. Rastrillado y retirada de todo material de tamaño superior a 2 cm. Distribución de semillas. Tapado con mantillo. Primer riego.
Criterio de cuantificación de proyecto: Superficie medida en proyección horizontal, según documentación gráfica de Proyecto.
Criterio de cuantificación de obra: Se medirá, en proyección horizontal, la superficie realmente ejecutada según especificaciones de Proyecto.

| Código | Ud | Descripción | Rendimiento | Precio | Importe |
|---|---|---|---|---|---|
| mt48tis010a | kg | Mezcla de semilla para pasto. (material) | 0.030 | 95.55 | 2.87 |
| mt48tie030a | m³ | Tierra vegetal cribada, suministrada a granel. (material) | 0.150 | 361.15 | 54.17 |
| mt48tie040 | kg | Mantillo limpio cribado. (material) | 6.000 | 0.52 | 3.12 |
| mt48tif020a | kg | Abono para presiembra de pasto. (material) | 0.100 | 21.94 | 2.19 |
| mt08aaa010a | m³ | Agua. (material) | 0.150 | 22.86 | 3.43 |
| mq09rod010 | h | Rodillo ligero. (maquinaria) | 0.025 | 60.87 | 1.52 |
| mq09mot010 | h | Motocultor 60/80 cm. (maquinaria) | 0.050 | 46.97 | 2.35 |
| mo040 | h | Oficial jardinero. (mano de obra) | 0.126 | 119.98 | 15.12 |
| mo115 | h | Peón jardinero. (mano de obra) | 0.252 | 70.30 | 17.72 |
| % | % | Herramienta menor | 2 % | 102.49 | 2.05 |
|  |  | Costes directos |  |  | 104.54 |
