# Marco natural de cañizo de caña, calidad extra

- Propiedad del archivo: CYPE INGENIEROS, S.A.
- Formato: FIEBDC-3/2002
- Ámbito geográfico: México
- Divisa: MXN
- Costes indirectos: 3.00 %
- Gastos generales: 13.00 %
- Beneficio industrial: 6.00 %
- IVA: 16.00 %

## U Urbanización interior del predio

### UJ Jardinería

#### UJV Cerramientos naturales

**UJV020** m² Marco natural de cañizo de caña, calidad extra.
Formación de marco natural de cañizo de caña, calidad extra, tejido con alambre galvanizado, suministrado en rollos de uno a dos metros de altura, sujeto con alambre galvanizado sobre un soporte existente (no incluido en este precio). Completamente terminado.
Incluye: Colocación del marco natural y sujeción con alambre galvanizado.
Criterio de cuantificación de proyecto: Superficie medida según documentación gráfica de Proyecto.
Criterio de cuantificación de obra: Se medirá la superficie realmente ejecutada según especificaciones de Proyecto.

| Código | Ud | Descripción | Rendimiento | Precio | Importe |
|---|---|---|---|---|---|
| mt48cnj020b | m² | Cañizo de caña natural extra, H=1-2 m. (material) | 1.000 | 47.12 | 47.12 |
| mt08var050 | kg | Alambre galvanizado para atar, de 1,30 mm de diámetro. (material) | 0.100 | 14.98 | 1.50 |
| mo040 | h | Oficial jardinero. (mano de obra) | 0.235 | 82.84 | 19.47 |
| mo115 | h | Peón jardinero. (mano de obra) | 0.235 | 41.82 | 9.83 |
| % | % | Herramienta menor | 2 % | 77.92 | 1.56 |
|  |  | Costes directos |  |  | 79.48 |
