# Conjunto de juegos infantiles

- Propiedad del archivo: CYPE INGENIEROS, S.A.
- Formato: FIEBDC-3/2002
- Ámbito geográfico: México
- Costes indirectos: 3.00 %
- Gastos generales: 13.00 %
- Beneficio industrial: 6.00 %
- IVA: 16.00 %

## U Urbanización interior del predio

### UM Equipamiento urbano

#### UMG Juegos infantiles

**UMG010** Ud Conjunto de juegos infantiles, solución clásica "KOMPAN", para 81 m² de área de ocupación, compuesto por columpio, modelo Basic900P; casa con mesas y bancos, modelo Casita Roja M7000P; equipo oscilante, modelo Spinner ELE400024; juego de muelle, modelo Gallo Bromista M101P; tobogán, modelo Cueva de Aladino M326P.
Suministro e instalación de conjunto de juegos infantiles, solución clásica "KOMPAN", para 81 m² de área de ocupación, compuesto por columpio, serie Moments, modelo Basic900P, para niños de 2 a 6 años, con zona de seguridad de 31,5 m² y 1,2 m de altura libre de caída, para empotrar en el terreno; casa con mesas y bancos, serie Moments, modelo Casita Roja M7000P, para niños de 2 a 6 años, con zona de seguridad de 17,4 m² y 0,6 m de altura libre de caída, para empotrar en el terreno; equipo oscilante, serie Moments, modelo Spinner ELE400024, para niños de 4 a 15 años, con zona de seguridad de 9,8 m² y 0,6 m de altura libre de caída, para empotrar en el terreno con dado de concreto; juego de muelle, serie Moments, modelo Gallo Bromista M101P, para niños de 2 a 6 años, con zona de seguridad de 7,4 m² y 0,47 m de altura libre de caída, para empotrar en el terreno; tobogán, serie Moments, modelo Cueva de Aladino M326P, para niños de 2 a 6 años, con zona de seguridad de 14,9 m² y 1 m de altura libre de caída, para empotrar en el terreno. Incluso elementos de fijación. Totalmente montado.
Incluye: Replanteo. Limpieza y preparación de la superficie soporte. Montaje, colocación y aplomado del conjunto de juegos infantiles.
Criterio de cuantificación de proyecto: Número de unidades previstas, según documentación gráfica de Proyecto.
Criterio de cuantificación de obra: Se medirá el número de unidades realmente ejecutadas según especificaciones de Proyecto.

| Código | Ud | Descripción | Rendimiento | Precio | Importe |
|---|---|---|---|---|---|
| mt52jik010a | Ud | Columpio, serie Moments, modelo Basic900P "KOMPAN", para niños de 2 a 6 años, con zona de seguridad de 31,5 m² y 1,2 m de altura libre de caída, para empotrar en el terreno, incluso elementos de fijación. (material) | 1.000 | 1376.65 | 1376.65 |
| mt52jik020a | Ud | Casa con mesas y bancos, serie Moments, modelo Casita Roja M7000P "KOMPAN", para niños de 2 a 6 años, con zona de seguridad de 17,4 m² y 0,6 m de altura libre de caída, para empotrar en el terreno, incluso elementos de fijación. (material) | 1.000 | 3539.95 | 3539.95 |
| mt52jik030a | Ud | Equipo oscilante, serie Moments, modelo Spinner ELE400024 "KOMPAN", para niños de 4 a 15 años, con zona de seguridad de 9,8 m² y 0,6 m de altura libre de caída, para empotrar en el terreno con dado de concreto, incluso elementos de fijación. (material) | 1.000 | 948.90 | 948.90 |
| mt10hmf071cf | m³ | Concreto simple f'c=20 MPa (200 kg/cm²), clasificación de exposición A1, tamaño máximo del agregado 20 mm, revenimiento nominal del concreto fresco menor de 5 mm, premezclado, según RCDF NTC Diseño y Construcción de Estructuras de Concreto (2004). (material) | 0.100 | 65.82 | 6.58 |
| mt52jik040a | Ud | Juego de muelle, serie Moments, modelo Gallo Bromista M101P "KOMPAN", para niños de 2 a 6 años, con zona de seguridad de 7,4 m² y 0,47 m de altura libre de caída, para empotrar en el terreno, incluso elementos de fijación. (material) | 1.000 | 663.74 | 663.74 |
| mt52jik050a | Ud | Tobogán, serie Moments, modelo Cueva de Aladino M326P "KOMPAN", para niños de 2 a 6 años, con zona de seguridad de 14,9 m² y 1 m de altura libre de caída, para empotrar en el terreno, incluso elementos de fijación. (material) | 1.000 | 2945.04 | 2945.04 |
| mq04cag010a | h | Camión con grúa de hasta 6 t. (maquinaria) | 1.007 | 34.88 | 35.12 |
| op00tal010 |  | Taladro. | 1.000 | 0.00 | 0.00 |
| op00ato010 |  | Atornillador. | 1.000 | 0.00 | 0.00 |
| mo041 | h | Oficial albañil de obra civil. (mano de obra) | 16.928 | 2.24 | 37.92 |
| mo087 | h | Ayudante albañil de obra civil. (mano de obra) | 9.404 | 1.18 | 11.10 |
| % | % | Costes directos complementarios | 2 % | 9565.00 | 191.30 |
|  |  | Costes directos |  |  | 9756.30 |
