# Pérgola de madera

- Propiedad del archivo: CYPE INGENIEROS, S.A.
- Formato: FIEBDC-3/2002
- Ámbito geográfico: México
- Divisa: MXN
- Costes indirectos: 3.00 %
- Gastos generales: 13.00 %
- Beneficio industrial: 6.00 %
- IVA: 16.00 %

## U Urbanización interior del predio

### UM Equipamiento urbano

#### UMP Pérgolas

**UMP025** m² Pérgola de madera.
Pérgola de madera aserrada de pino silvestre (Pinus sylvestris), acabado cepillado, para aplicaciones estructurales, clase resistente C18 y protección frente a agentes bióticos que se corresponde con la clase de penetración NP2 (3 mm en las caras laterales de la albura), anexa a muro de cerramiento, formada por: viguetas decorativas de 7x14 cm, con un extremo visto, colocadas sobre viguetas de carga de 20x20 cm, que apoyan directamente sobre columnas (no incluidos en este precio) y empotradas, en el extremo no visto, en el muro de cerramiento.
Incluye: Replanteo de alineaciones y niveles. Colocación y fijación de las piezas.
Criterio de cuantificación de proyecto: Superficie medida según documentación gráfica de Proyecto.
Criterio de cuantificación de obra: Se medirá la superficie realmente ejecutada según especificaciones de Proyecto.

| Código | Ud | Descripción | Rendimiento | Precio | Importe |
|---|---|---|---|---|---|
| mt07mee018qa | m³ | Madera aserrada de pino silvestre (Pinus sylvestris) con acabado cepillado, para vigueta de 7x14 a 9x18 cm de sección y hasta 5 m de longitud, para aplicaciones estructurales, clase resistente C18 y protección frente a agentes bióticos que se corresponde con la clase de penetración NP2 (3 mm en las caras laterales de la albura), trabajada en taller. (material) | 0.002 | 10690.50 | 21.38 |
| mt07mee019j | m³ | Madera aserrada de pino silvestre (Pinus sylvestris), con acabado cepillado, para cargadero, para aplicaciones estructurales, clase resistente C18 y protección frente a agentes bióticos que se corresponde con la clase de penetración NP2, trabajado en taller. (material) | 0.014 | 8491.99 | 118.89 |
| mq04cag010a | h | Camión con grúa de hasta 6 t. (maquinaria) | 0.300 | 860.11 | 258.03 |
| op00tal010 |  | Taladro. | 1.000 | 0.00 | 0.00 |
| op00ato010 |  | Atornillador. | 1.000 | 0.00 | 0.00 |
| mo048 | h | Oficial montador de estructura de madera. (mano de obra) | 1.262 | 124.86 | 157.57 |
| mo095 | h | Ayudante montador de estructura de madera. (mano de obra) | 1.262 | 75.97 | 95.87 |
| % | % | Herramienta menor | 2 % | 651.74 | 13.03 |
|  |  | Costes directos |  |  | 664.77 |
