# Cuadro eléctrico de mando y protección para alberca de 12x6x1,5 m (volumen 108 m³)

- Propiedad del archivo: CYPE INGENIEROS, S.A.
- Formato: FIEBDC-3/2002
- Ámbito geográfico: México
- Divisa: MXN
- Costes indirectos: 3.00 %
- Gastos generales: 13.00 %
- Beneficio industrial: 6.00 %
- IVA: 16.00 %

## U Urbanización interior del predio

### UP Albercas

#### UPC Equipos de control y cloración

**UPC020** Ud Cuadro eléctrico de mando y protección para alberca de 12x6x1,5 m (volumen 108 m³).
Cuadro eléctrico de mando y protección para alberca de 12x6x1,5 m (volumen 108 m³), con caja estanca, diferencial de alta sensibilidad, arrancador, relé térmico de protección de motor, selectores, reloj programador manual-automático, pilotos de señalización marcha-dentención y fusibles de protección, todo ello cableado y montado interiormente y unido a motor bajo tubo de acero. Totalmente instalado y en funcionamiento.
Incluye: Replanteo. Colocación de la caja para el cuadro. Montaje de los componentes.
Criterio de cuantificación de proyecto: Número de unidades previstas, según documentación gráfica de Proyecto.
Criterio de cuantificación de obra: Se medirá el número de unidades realmente ejecutadas según especificaciones de Proyecto.

| Código | Ud | Descripción | Rendimiento | Precio | Importe |
|---|---|---|---|---|---|
| mt47pec050c | Ud | Cuadro eléctrico de mando y protección para alberca de 12x6x1,5 m (volumen 108 m³) con las protecciones necesarias para alimentar a todos los equipos eléctricos y conexión de tierra. (material) | 1.000 | 5270.07 | 5270.07 |
| mo003 | h | Oficial electricista. (mano de obra) | 2.252 | 80.58 | 181.47 |
| mo102 | h | Ayudante electricista. (mano de obra) | 2.252 | 47.30 | 106.52 |
| % | % | Herramienta menor | 2 % | 5558.06 | 111.16 |
|  |  | Costes directos |  |  | 5669.22 |
