# Equipo completo de depuración para alberca de 12x6x1,5 m (volumen 108 m³)

- Propiedad del archivo: CYPE INGENIEROS, S.A.
- Formato: FIEBDC-3/2002
- Ámbito geográfico: México
- Divisa: MXN
- Costes indirectos: 3.00 %
- Gastos generales: 13.00 %
- Beneficio industrial: 6.00 %
- IVA: 16.00 %

## U Urbanización interior del predio

### UP Albercas

#### UPD Equipos de depuración

**UPD010** Ud Equipo completo de depuración para alberca de 12x6x1,5 m (volumen 108 m³).
Equipo completo de depuración para alberca de 12x6x1,5 m (volumen 108 m³), constituido por: EQUIPO DE FILTRACIÓN construido en poliéster reforzado con fibra de vidrio, colector de plástico, válvulas de mariposa para filtrado y lavado, prefiltros de cabello, cestos coladores, bombas centrífugas, motores eléctricos, manómetros; CIRCUITO CERRADO DE TUBERÍAS DE PVC alrededor de la alberca y enlace del filtro con el grupo motobomba y ACCESORIOS constituidos por: 2 coladeras de fondo antitorbellino de poliéster, 3 boquillas de impulsión de ABS y 4 skimmers de ABS. Totalmente instalado y en funcionamiento.
Incluye: Colocación y fijación del equipo. Instalación de conducciones. Colocación y fijación de accesorios y piezas especiales. Comprobación del correcto funcionamiento de la instalación.
Criterio de cuantificación de proyecto: Número de unidades previstas, según documentación gráfica de Proyecto.
Criterio de cuantificación de obra: Se medirá el número de unidades realmente ejecutadas según especificaciones de Proyecto.

| Código | Ud | Descripción | Rendimiento | Precio | Importe |
|---|---|---|---|---|---|
| mt47ped010c | Ud | Equipo de filtración completo para alberca de 12x6x1,5 m (volumen 108 m³). (material) | 1.000 | 53151.42 | 53151.42 |
| mt47ped020c | Ud | Circuito de tuberías, válvulas y accesorios para alberca de 12x6x1,5 m (volumen 108 m³). (material) | 1.000 | 10710.41 | 10710.41 |
| mt47ped030a | Ud | Skimmer con boca estándar, de resinas termoplásticas de ABS, color blanco, con tapa circular, flotador de compuerta, clapeta para regulación de caudal y cesto recogehojas, incluso piezas de conexión. (material) | 4.000 | 1214.35 | 4857.40 |
| mt47ped040a | Ud | Boquilla de impulsión, de resinas termoplásticas de ABS, color blanco, para encolar a tubo de 50 mm de diámetro. (material) | 3.000 | 108.34 | 325.02 |
| mt47ped050f | Ud | Coladera cuadrado de alberca, de resinas termoplásticas de ABS, de 210x210 mm, color blanco, de salida horizontal de 50 mm de diámetro, con rejilla plana de resinas termoplásticas de ABS. (material) | 2.000 | 448.56 | 897.12 |
| mt47ped070 | Ud | Bridas, juntas y material auxiliar. (material) | 1.000 | 105.34 | 105.34 |
| mo008 | h | Oficial plomero. (mano de obra) | 23.774 | 80.58 | 1915.71 |
| mo107 | h | Ayudante plomero. (mano de obra) | 23.774 | 47.30 | 1124.51 |
| mo003 | h | Oficial electricista. (mano de obra) | 2.503 | 80.58 | 201.69 |
| mo102 | h | Ayudante electricista. (mano de obra) | 2.503 | 47.30 | 118.39 |
| % | % | Herramienta menor | 2 % | 73407.01 | 1468.14 |
|  |  | Costes directos |  |  | 74875.15 |
