# Escalera con pasamanos de acero inoxidable en albercas

- Propiedad del archivo: CYPE INGENIEROS, S.A.
- Formato: FIEBDC-3/2002
- Ámbito geográfico: México
- Costes indirectos: 3.00 %
- Gastos generales: 13.00 %
- Beneficio industrial: 6.00 %
- IVA: 16.00 %

## U Urbanización interior del predio

### UP Albercas

#### UPE Equipamientos

**UPE010** Ud Escalera con pasamanos de acero inoxidable en albercas.
Suministro y colocación de escalera para salida de alberca realizada con tubo de 43 mm de diámetro de acero inoxidable AISI-304 acabado pulido brillante, con 5 peldaños estampados antideslizantes y pasamanos asimétrico, pletinas de fijación, juntas elásticas, taquetes de anclaje, tornillos y embellecedores. Incluso parte proporcional de conexión a toma de tierra independiente con placa de acero galvanizado, cable de cobre de 35 mm², uniones mediante soldadura aluminotérmica, registro de comprobación y puente de prueba. Totalmente montada y comprobada.
Incluye: Montaje del punto de puesta a tierra. Colocación y fijación de accesorios y piezas especiales.
Criterio de cuantificación de proyecto: Número de unidades previstas, según documentación gráfica de Proyecto.
Criterio de cuantificación de obra: Se medirá el número de unidades realmente ejecutadas según especificaciones de Proyecto.

| Código | Ud | Descripción | Rendimiento | Precio | Importe |
|---|---|---|---|---|---|
| mt35ttc010b | m | Conductor de cobre desnudo, de 35 mm². (material) | 6.000 | 3.53 | 21.18 |
| mt35tte030a | Ud | Placa de acero galvanizado para toma de tierra, de 500x500x3 mm, con borne de unión. (material) | 1.000 | 40.79 | 40.79 |
| mt47pep010h | Ud | Escalera para salida de alberca realizada con tubo de 43 mm de diámetro de acero inoxidable AISI-304, acabado pulido brillante, con 5 peldaños y pasamanos asimétrico, incluso pletinas de fijación, juntas elásticas, taquetes de anclaje, tornillos y embellecedores. (material) | 1.000 | 221.06 | 221.06 |
| mt09moe040 | Ud | Mortero expansivo. (material) | 2.000 | 2.61 | 5.22 |
| mt35www020 | Ud | Material auxiliar para instalaciones de toma de tierra. (material) | 2.000 | 1.44 | 2.88 |
| mo003 | h | Oficial electricista. (mano de obra) | 1.412 | 2.32 | 3.28 |
| mo102 | h | Ayudante electricista. (mano de obra) | 1.412 | 1.18 | 1.67 |
| mo041 | h | Oficial albañil de obra civil. (mano de obra) | 2.354 | 2.24 | 5.27 |
| mo087 | h | Ayudante albañil de obra civil. (mano de obra) | 2.354 | 1.18 | 2.78 |
| % | % | Costes directos complementarios | 2 % | 304.13 | 6.08 |
|  |  | Costes directos |  |  | 310.21 |
