# Proyector de luz multicolor, de plástico blanco, de 6 W de potencia, 72 led, alimentación a 12 Vcc, protección IP 675, para alberca prefabricada

- Propiedad del archivo: CYPE INGENIEROS, S.A.
- Formato: FIEBDC-3/2002
- Ámbito geográfico: México
- Costes indirectos: 3.00 %
- Gastos generales: 13.00 %
- Beneficio industrial: 6.00 %
- IVA: 16.00 %

## U Urbanización interior del predio

### UP Albercas

#### UPI Iluminación

**UPI021** Ud Proyector de luz multicolor, de plástico blanco, de 6 W de potencia, 72 led, alimentación a 12 Vcc, protección IP 675, para alberca prefabricada.
Suministro e instalación de proyector de luz multicolor, de plástico blanco, de 6 W de potencia, 72 led, alimentación a 12 Vcc, protección IP 675, para alberca prefabricada, con fijación mediante cruz, taquetes y tornillos. Incluso accesorios, sujeciones y material auxiliar. Totalmente montado, conexionado y comprobado.
Incluye: Replanteo. Montaje y fijación. Conexionado.
Criterio de cuantificación de proyecto: Número de unidades previstas, según documentación gráfica de Proyecto.
Criterio de cuantificación de obra: Se medirá el número de unidades realmente ejecutadas según especificaciones de Proyecto.

| Código | Ud | Descripción | Rendimiento | Precio | Importe |
|---|---|---|---|---|---|
| mt47pil030i | Ud | Proyector de luz multicolor, de plástico blanco, de 6 W de potencia, 72 led, alimentación a 12 Vcc, protección IP 675, para alberca prefabricada, con fijación mediante cruz, taquetes y tornillos. (material) | 1.000 | 118.34 | 118.34 |
| mt34www011 | Ud | Material auxiliar para instalación de aparatos de iluminación. (material) | 1.000 | 1.08 | 1.08 |
| mo003 | h | Oficial electricista. (mano de obra) | 0.471 | 2.71 | 1.28 |
| mo102 | h | Ayudante electricista. (mano de obra) | 0.471 | 1.38 | 0.65 |
| % | % | Herramienta menor | 2 % | 121.35 | 2.43 |
|  |  | Costes directos |  |  | 123.78 |
