# Borde de alberca

- Propiedad del archivo: CYPE INGENIEROS, S.A.
- Formato: FIEBDC-3/2002
- Ámbito geográfico: México
- Divisa: MXN
- Costes indirectos: 3.00 %
- Gastos generales: 13.00 %
- Beneficio industrial: 6.00 %
- IVA: 16.00 %

## U Urbanización interior del predio

### UP Albercas

#### UPR Remates prefabricados

**UPR010** m Borde de alberca.
Formación de borde de alberca con piezas prefabricadas de concreto, antideslizantes, de 40x100 cm, color blanco, acabado cepillado, asentado con mortero de cemento, confeccionado en obra, dosificación 1:6. Incluso tratamiento de juntas, montaje, colocación y recibido.
Incluye: Replanteo de las piezas. Colocación con mortero de las piezas alineadas, con una ligera pendiente hacia el exterior. Relleno de juntas y limpieza de las piezas.
Criterio de cuantificación de proyecto: Longitud medida según documentación gráfica de Proyecto.
Criterio de cuantificación de obra: Se medirá la longitud realmente ejecutada según especificaciones de Proyecto.

| Código | Ud | Descripción | Rendimiento | Precio | Importe |
|---|---|---|---|---|---|
| mt47prp050a | m | Piezas prefabricadas de concreto, antideslizantes, de 40x100 cm, color blanco, acabado cepillado, para borde de alberca. (material) | 1.050 | 1039.41 | 1091.38 |
| mt08aaa010a | m³ | Agua. (material) | 0.006 | 22.86 | 0.14 |
| mt01arg005a | t | Arena de cantera, para mortero hecho en obra. (material) | 0.024 | 315.71 | 7.58 |
| mt08cem000f | kg | Cemento gris en sacos. (material) | 3.750 | 2.24 | 8.40 |
| mt09moe030 | m³ | Mortero especial extrafino. (material) | 0.001 | 1810.31 | 1.81 |
| mq06hor010 | h | Revolvedora de concreto eléctrica con una capacidad de amasado de 160 l. (maquinaria) | 0.011 | 53.58 | 0.59 |
| mo041 | h | Oficial albañil de obra civil. (mano de obra) | 0.278 | 119.98 | 33.35 |
| mo087 | h | Ayudante albañil de obra civil. (mano de obra) | 0.290 | 73.05 | 21.18 |
| % | % | Herramienta menor | 2 % | 1164.43 | 23.29 |
|  |  | Costes directos |  |  | 1187.72 |
