# Borde de alberca con piezas de remate prefabricadas de concreto, de 40x100 cm, color blanco, acabado abujardado

- Propiedad del archivo: CYPE INGENIEROS, S.A.
- Formato: FIEBDC-3/2002
- Ámbito geográfico: México
- Costes indirectos: 3.00 %
- Gastos generales: 13.00 %
- Beneficio industrial: 6.00 %
- IVA: 15.00 %

## U Urbanización interior del predio

### UP Albercas

#### UPR Remates prefabricados

**UPR010** m Borde de alberca con piezas de remate prefabricadas de concreto, de 40x100 cm, color blanco, acabado abujardado.
Formación de borde de alberca con piezas de remate, prefabricada de concreto, antideslizante, de 40x100 cm, color blanco, acabado abujardado, asentada con mortero de cemento 1:4. Incluso parte proporcional de tratamiento de juntas, montaje, colocación y recibido.
Incluye: Replanteo de las piezas. Colocación con mortero de las piezas alineadas, con una ligera pendiente hacia el exterior. Relleno de juntas y limpieza de las piezas.
Criterio de medición de proyecto: Longitud medida según documentación gráfica de Proyecto.
Criterio de medición de obra: Se medirá la longitud realmente ejecutada según especificaciones de Proyecto.

| Código | Ud | Descripción | Rendimiento | Precio | Importe |
|---|---|---|---|---|---|
| mt47prp050b | m | Remate de alberca, prefabricado de concreto, antideslizante, de 40x100 cm, color blanco, acabado abujardado. (material) | 1.050 | 41.50 | 43.58 |
| mt09mor010c | m³ | Mortero de cemento CEM II/B-P 32,5 N tipo M-5, confeccionado en obra con 250 kg/m³ de cemento y una proporción en volumen 1/6. (material) | 0.015 | 118.22 | 1.77 |
| mt09moe030 | m³ | Mortero especial extrafino. (material) | 0.001 | 88.77 | 0.09 |
| mo019 | h | Oficial albañil. (mano de obra) | 0.258 | 2.43 | 0.63 |
| mo075 | h | Ayudante albañil. (mano de obra) | 0.129 | 1.51 | 0.19 |
| % | % | Costes directos complementarios | 2 % | 46.26 | 0.93 |
|  |  | Costes directos |  |  | 47.19 |
