# Canal en borde de alberca

- Propiedad del archivo: CYPE INGENIEROS, S.A.
- Formato: FIEBDC-3/2002
- Ámbito geográfico: México
- Divisa: MXN
- Costes indirectos: 3.00 %
- Gastos generales: 13.00 %
- Beneficio industrial: 6.00 %
- IVA: 16.00 %

## U Urbanización interior del predio

### UP Albercas

#### UPR Remates prefabricados

**UPR020** m Canal en borde de alberca.
Formación de canal en borde de alberca compuesta por piezas prefabricadas de concreto para recogida de aguas de 30 cm de ancho, colocadas sobre solera de concreto simple f'c=20 MPa (200 kg/cm²), clasificación de exposición A1, tamaño máximo del agregado 20 mm, revenimiento de 5 a 10 cm de 10 cm de espesor, asentadas con mortero de cemento, confeccionado en obra, dosificación 1:6, enfoscadas y bruñidas interiormente con mortero de cemento, confeccionado en obra, con aditivo hidrófugo, dosificación 1:3, con ángulos redondeados y posterior revestimiento con poliéster reforzado con fibra de vidrio. Incluso rejilla con textura antideslizante en material plástico de 340 mm de ancho, ensamblada entre sí con dispositivo de unión articulado, perfil soporte y piezas especiales de esquina.
Incluye: Formación de solera. Replanteo del recorrido del canal de drenaje. Montaje de las piezas prefabricadas. Formación de agujeros para conexionado de tubos. Empalme y sellado de los albañales al canal de drenaje. Formación del revestimiento superficial. Colocación de la rejilla. Comprobación de su correcto funcionamiento.
Criterio de cuantificación de proyecto: Longitud medida según documentación gráfica de Proyecto.
Criterio de cuantificación de obra: Se medirá la longitud realmente ejecutada según especificaciones de Proyecto.

| Código | Ud | Descripción | Rendimiento | Precio | Importe |
|---|---|---|---|---|---|
| mt10hmf071ce | m³ | Concreto simple f'c=20 MPa (200 kg/cm²), clasificación de exposición A1, tamaño máximo del agregado 20 mm, revenimiento nominal del concreto fresco de 5 a 10 mm, premezclado, según RCDF NTC Diseño y Construcción de Estructuras de Concreto (2004). (material) | 0.050 | 1300.78 | 65.04 |
| mt11cah010 | m | Canal prefabricada de concreto para recogida de aguas, de 30 cm de ancho, incluso piezas especiales. (material) | 1.050 | 96.93 | 101.78 |
| mt08aaa010a | m³ | Agua. (material) | 0.012 | 22.86 | 0.27 |
| mt01arg005a | t | Arena de cantera, para mortero hecho en obra. (material) | 0.064 | 315.71 | 20.21 |
| mt08cem000f | kg | Cemento gris en sacos. (material) | 12.000 | 2.24 | 26.88 |
| mt08adt010 | kg | Aditivo hidrófugo para impermeabilización de morteros u concretos. (material) | 0.090 | 18.29 | 1.65 |
| mt47prp030 | m² | Malla de fibra de vidrio. (material) | 1.000 | 40.73 | 40.73 |
| mt47prp040 | kg | Resina de poliéster. (material) | 0.750 | 128.08 | 96.06 |
| mt47prp010 | m | Rejilla de PVC de 34 cm de anchura para canal de alberca, de material plástico con textura antideslizante, incluso perfiles soporte y piezas especiales de esquina. (material) | 1.050 | 469.95 | 493.45 |
| mt47prp020 | Ud | Piezas especiales y material complementario. (material) | 1.000 | 15.67 | 15.67 |
| mq06hor010 | h | Revolvedora de concreto eléctrica con una capacidad de amasado de 160 l. (maquinaria) | 0.028 | 53.58 | 1.50 |
| au00auh040 |  | Vibrador de concreto, eléctrico. | 1.000 | 0.00 | 0.00 |
| mo087 | h | Ayudante albañil de obra civil. (mano de obra) | 1.540 | 73.05 | 112.50 |
| mo041 | h | Oficial albañil de obra civil. (mano de obra) | 0.757 | 119.98 | 90.82 |
| % | % | Herramienta menor | 2 % | 1066.56 | 21.33 |
|  |  | Costes directos |  |  | 1087.89 |
