# Revestimiento de mosaico de gres esmaltado, color azul, acabado liso, formado por teselas de 50x25x6 mm, en vasos de alberca

- Propiedad del archivo: CYPE INGENIEROS, S.A.
- Formato: FIEBDC-3/2002
- Ámbito geográfico: México
- Costes indirectos: 3.00 %
- Gastos generales: 13.00 %
- Beneficio industrial: 6.00 %
- IVA: 16.00 %

## U Urbanización interior del predio

### UP Albercas

#### UPT Revestimientos de baldosas cerámicas

**UPT010** m² Revestimiento de mosaico de gres esmaltado, color azul, acabado liso, formado por teselas de 50x25x6 mm, en vasos de alberca.
Suministro y colocación de revestimiento de mosaico de gres esmaltado en suelos y paredes de vasos de albercas, formado por teselas de 50x25x6 mm, montadas sobre piezas de malla de 290x290 mm, asentadas con adhesivo cementoso normal, C2 TE, con deslizamiento reducido y tiempo abierto ampliado, color blanco, sobre aplanado grueso previo de mortero de cemento, confeccionado en obra, con aditivo hidrófugo, dosificación 1:3 y emboquillado con mortero de juntas de resinas reactivas RG, para junta abierta entre 3 y 15 mm. Incluso parte proporcional de cortes, formación de ángulos redondeados y piezas especiales.
Incluye: Limpieza y humectación del paramento a revestir. Aplanado grueso previo del paramento. Colocación de una regla horizontal al inicio del azulejado. Replanteo de las piezas en el paramento para el despiece de las mismas. Colocación de las piezas empleando llana de goma. Emboquillado con lechada de cemento. Limpieza del paramento.
Criterio de cuantificación de proyecto: Superficie medida según documentación gráfica de Proyecto.
Criterio de cuantificación de obra: Se medirá la superficie realmente ejecutada según especificaciones de Proyecto.

| Código | Ud | Descripción | Rendimiento | Precio | Importe |
|---|---|---|---|---|---|
| mt18bdk015ba | m² | Mosaico de gres esmaltado, color azul, acabado liso, formado por teselas de 50x25x6 mm, montadas sobre piezas de malla de 299x299 mm. (material) | 1.000 | 9.40 | 9.40 |
| mt08aaa010a | m³ | Agua. (material) | 0.006 | 1.00 | 0.01 |
| mt01arg005a | t | Arena de cantera, para mortero hecho en obra. (material) | 0.044 | 13.88 | 0.61 |
| mt08cem000f | kg | Cemento gris en sacos. (material) | 13.500 | 0.10 | 1.35 |
| mt08adt010 | kg | Aditivo hidrófugo para impermeabilización de morteros u concretos. (material) | 0.270 | 0.80 | 0.22 |
| mt47pre010 | Ud | Material complementario para revestimiento de albercas. (material) | 1.000 | 0.61 | 0.61 |
| mt09mcr021r | kg | Adhesivo cementoso mejorado, C2 TE, con deslizamiento reducido y tiempo abierto ampliado, color blanco. (material) | 4.000 | 0.43 | 1.72 |
| mt09mcr080a | kg | Mortero de juntas de resinas reactivas RG, para junta abierta entre 3 y 15 mm. (material) | 0.500 | 6.22 | 3.11 |
| mq06hor010 | h | Revolvedora de concreto. (maquinaria) | 0.021 | 1.07 | 0.02 |
| mo024 | h | Oficial azulejero. (mano de obra) | 0.800 | 2.62 | 2.10 |
| mo062 | h | Ayudante azulejero. (mano de obra) | 0.877 | 1.38 | 1.21 |
| % | % | Herramienta menor | 3 % | 20.36 | 0.61 |
|  |  | Costes directos |  |  | 20.97 |
