# Estación depuradora biológica de aguas residuales

- Propiedad del archivo: CYPE INGENIEROS, S.A.
- Formato: FIEBDC-3/2002
- Ámbito geográfico: México
- Divisa: MXN
- Costes indirectos: 3.00 %
- Gastos generales: 13.00 %
- Beneficio industrial: 6.00 %
- IVA: 16.00 %

## U Urbanización interior del predio

### US Tratamiento de aguas residuales domésticas

#### USE Estaciones depuradoras

**USE012** Ud Estación depuradora biológica de aguas residuales, tecnología VFL, capacidad para 500 usuarios (H.E.), carga media de materia orgánica contaminante (DBO5) de 30 kg/día y caudal máximo de agua depurada de 75000 litros/día.
Estación depuradora biológica de aguas residuales, tecnología VFL, capacidad para 500 usuarios (H.E.), carga media de materia orgánica contaminante (DBO5) de 30 kg/día y caudal máximo de agua depurada de 75000 litros/día, equipada con una estación de bombeo, dos reactores biológicos tipo AT, dos compresores y un depósito de fangos. Totalmente instalada y en funcionamiento, sin incluir la excavación, la nivelación ni el relleno del trasdós.
Incluye: Replanteo. Colocación de la estación depuradora. Conexionado con las redes de conducción de agua, de instalación hidrosanitaria y eléctrica. Puesta en marcha.
Criterio de cuantificación de proyecto: Número de unidades previstas, según documentación gráfica de Proyecto.
Criterio de cuantificación de obra: Se medirá el número de unidades realmente ejecutadas según especificaciones de Proyecto.

| Código | Ud | Descripción | Rendimiento | Precio | Importe |
|---|---|---|---|---|---|
| mt46edb010r | Ud | Estación depuradora biológica de aguas residuales, tecnología VFL, capacidad para 500 usuarios (H.E.), carga media de materia orgánica contaminante (DBO5) de 30 kg/día y caudal máximo de agua depurada de 75000 litros/día, equipada con una estación de bombeo, dos reactores biológicos tipo AT, dos compresores y un depósito de fangos. (material) | 1.000 | 2162467.65 | 2162467.65 |
| mq04cag010a | h | Camión con grúa de hasta 6 t. (maquinaria) | 2.000 | 678.88 | 1357.76 |
| mo008 | h | Oficial plomero. (mano de obra) | 25.025 | 80.58 | 2016.51 |
| mo107 | h | Ayudante plomero. (mano de obra) | 25.025 | 47.30 | 1183.68 |
| mo003 | h | Oficial electricista. (mano de obra) | 2.503 | 80.58 | 201.69 |
| mo102 | h | Ayudante electricista. (mano de obra) | 2.503 | 47.30 | 118.39 |
| % | % | Herramienta menor | 2 % | 2167345.68 | 43346.91 |
|  |  | Costes directos |  |  | 2210692.59 |
