# Equipo de depuración de polietileno de alta densidad formado por interceptor de grasas, fosa séptica y filtro anaeróbico, hasta 25 usuarios

- Propiedad del archivo: CYPE INGENIEROS, S.A.
- Formato: FIEBDC-3/2002
- Ámbito geográfico: México
- Divisa: MXN
- Costes indirectos: 3.00 %
- Gastos generales: 13.00 %
- Beneficio industrial: 6.00 %
- IVA: 16.00 %

## U Urbanización interior del predio

### US Tratamiento de aguas residuales

#### USF Equipos de depuración

**USF010** Ud Equipo de depuración de polietileno de alta densidad formado por interceptor de grasas, fosa séptica y filtro anaeróbico, hasta 25 usuarios.
Suministro e instalación de equipo de depuración de polietileno de alta densidad, con capacidad para 25 usuarios, compuesto de: interceptor de grasas para pretratamiento de las aguas grises procedentes del baño (tina o regadera, lavabo y bidé) y de la cocina (lavadero, lavadora, lavavajillas y tarja de cocina); fosa séptica con tratamiento anaeróbico por digestión mediante proceso biológico de descomposición de la materia orgánica de las aguas negras procedentes del sanitario y filtro con tratamiento secundario anaeróbico por digestión de las aguas residuales domésticas negras y grises, previamente tratadas, todo ello colocado sobre cama de arena de 10 cm de espesor. Incluso parte proporcional de excavación, relleno perimetral posterior de gravas, registros, relleno con concreto reforzado f'c=300 kg/cm² (30 MPa), clase de exposición ambiental D, tamaño máximo del agregado 20 mm, revenimiento de 5 a 10 cm los últimos 20 cm hasta la superficie del terreno, tuberías, accesorios y elementos de conexión. Totalmente instalado y en funcionamiento.
Incluye: Excavación de tierras. Vertido de arena en el fondo de la excavación. Colocación de los elementos componentes del equipo sobre una cama de arena liso y uniforme. Verificación de su total horizontalidad. Llenado de los elementos con agua. Relleno con material granular, hasta el nivel del agua, del espacio restante hasta las paredes de la excavación. Posicionado de las registros en correspondencia con la tapa de inspección. Conexión a la instalación general de saneamiento. Colocación de la malla electrosoldada. Relleno posterior del hueco hasta la superficie del terreno con concreto.
Criterio de cuantificación de proyecto: Número de unidades previstas, según documentación gráfica de Proyecto.
Criterio de cuantificación de obra: Se medirá el número de unidades realmente ejecutadas según especificaciones de Proyecto.

| Código | Ud | Descripción | Rendimiento | Precio | Importe |
|---|---|---|---|---|---|
| mt01ara010 | m³ | Arena de 0 a 5 mm de diámetro. (material) | 2.000 | 184.28 | 368.56 |
| mt46fgp010e | Ud | Interceptor de grasas de polietileno de alta densidad para pretratamiento de aguas residuales grises, volumen 1000 l, capacidad para 25 usuarios (H.E.). (material) | 1.000 | 9000.32 | 9000.32 |
| mt46fsp010e | Ud | Fosa séptica de polietileno de alta densidad para tratamiento anaeróbico por digestión, volumen 3000 l, capacidad para 25 usuarios (H.E.). (material) | 1.000 | 20952.09 | 20952.09 |
| mt46fbp010e | Ud | Filtro biológico de polietileno de alta densidad para tratamiento secundario anaeróbico por digestión, volumen 2530 l, capacidad para 25 usuarios (H.E.). (material) | 1.000 | 36228.30 | 36228.30 |
| mt01arr010b | t | Grava de cantera, de 20 a 30 mm de diámetro. (material) | 5.600 | 110.84 | 620.70 |
| mt10haf061xi | m³ | Concreto f'c=30 MPa (300 kg/cm²), clasificación de exposición D, tamaño máximo del agregado 20 mm, revenimiento nominal del concreto fresco de 5 a 10 mm, premezclado, según RCDF NTC Diseño y Construcción de Estructuras de Concreto (2004). (material) | 1.600 | 1642.14 | 2627.42 |
| mt07ame070v | m² | Malla electrosoldada de alambre liso de acero tipo 6x6 4/4, separación 15,24x15,24 cm y Ø 5,72-5,72 mm, según NMX-B-290-CANACERO. (material) | 6.000 | 43.24 | 259.44 |
| mt46fwa010 | Ud | Registro, tuberías y elementos de conexión. (material) | 5.000 | 1459.51 | 7297.55 |
| mq01ret020c | h | Retrocargadora sobre ruedas, de 74,9 kW. (maquinaria) | 1.309 | 546.31 | 715.12 |
| au00auh040 |  | Vibrador de concreto, eléctrico. | 1.000 | 0.00 | 0.00 |
| mo041 | h | Oficial albañil de obra civil. (mano de obra) | 6.336 | 91.12 | 577.34 |
| mo087 | h | Ayudante albañil de obra civil. (mano de obra) | 6.336 | 47.91 | 303.56 |
| mo008 | h | Oficial plomero. (mano de obra) | 8.447 | 94.18 | 795.54 |
| mo107 | h | Ayudante plomero. (mano de obra) | 8.447 | 47.82 | 403.94 |
| % | % | Herramienta menor | 2 % | 80149.88 | 1603.00 |
|  |  | Costes directos |  |  | 81752.88 |
