# Fosa séptica de polietileno de alta densidad (PEAD/HDPE), de 4500 litros, de 1600 mm de diámetro y 2660 mm de altura, para 23 usuarios (H.E.)

- Propiedad del archivo: CYPE INGENIEROS, S.A.
- Formato: FIEBDC-3/2002
- Ámbito geográfico: México
- Divisa: MXN
- Costes indirectos: 3.00 %
- Gastos generales: 13.00 %
- Beneficio industrial: 6.00 %
- IVA: 16.00 %

## U Urbanización interior del predio

### US Tratamiento de aguas residuales domésticas

#### USS Fosas sépticas y filtros

**USS010** Ud Fosa séptica de polietileno de alta densidad (PEAD/HDPE), de 4500 litros, de 1600 mm de diámetro y 2660 mm de altura, para 23 usuarios (H.E.).
Fosa séptica de polietileno de alta densidad (PEAD/HDPE), de 4500 litros, de 1600 mm de diámetro y 2660 mm de altura, para 23 usuarios (H.E.), con boca de acceso de 410 mm de diámetro, boca de entrada y boca de salida de 125 mm de diámetro.
Incluye: Replanteo. Colocación y conexionado de la fosa séptica. Comprobación de su correcto funcionamiento.
Criterio de cuantificación de proyecto: Número de unidades previstas, según documentación gráfica de Proyecto.
Criterio de cuantificación de obra: Se medirá el número de unidades realmente ejecutadas según especificaciones de Proyecto.

| Código | Ud | Descripción | Rendimiento | Precio | Importe |
|---|---|---|---|---|---|
| mt46fsp100e | Ud | Fosa séptica de polietileno de alta densidad (PEAD/HDPE), de 4500 litros, de 1600 mm de diámetro y 2660 mm de altura, para 23 usuarios (H.E.), con boca de acceso de 410 mm de diámetro, boca de entrada y boca de salida de 125 mm de diámetro, para tratamiento primario de aguas residuales. (material) | 1.000 | 35965.25 | 35965.25 |
| mo008 | h | Oficial plomero. (mano de obra) | 3.066 | 80.58 | 247.06 |
| mo107 | h | Ayudante plomero. (mano de obra) | 3.066 | 47.30 | 145.02 |
| % | % | Herramienta menor | 2 % | 36357.33 | 727.15 |
|  |  | Costes directos |  |  | 37084.48 |
