# Guarnición cerámico, 40x20x15 cm, para jardín, sobre base de concreto simple

- Propiedad del archivo: CYPE INGENIEROS, S.A.
- Formato: FIEBDC-3/2002
- Ámbito geográfico: México
- Costes indirectos: 3.00 %
- Gastos generales: 13.00 %
- Beneficio industrial: 6.00 %
- IVA: 15.00 %

## U Urbanización interior del predio

### UX Andadores y pavimentos

#### UXB Guarniciones

**UXB010** m Guarnición cerámico, 40x20x15 cm, para jardín, sobre base de concreto simple.
Suministro y colocación de piezas de guarnición cerámico, 40x20x15 cm, para jardín, con cara superior redondeada o achaflanada. Todo ello realizado sobre firme compuesto por base de concreto simple f'c=20 MPa (200 kg/cm²), clasificación de exposición A1, tamaño máximo del agregado 20 mm, revenimiento menor de 5 cm, de 10 cm de espesor, ejecutada según pendientes del proyecto y colocada sobre explanada, no incluida en este precio. Incluso parte proporcional de excavación, emboquillado con mortero de cemento 1:6 y limpieza.
Incluye: Replanteo de alineaciones y niveles. Vertido y extendido del concreto. Colocación de las piezas. Relleno de juntas con mortero. Asentado y nivelación.
Criterio de medición de proyecto: Longitud medida según documentación gráfica de Proyecto.
Criterio de medición de obra: Se medirá la longitud realmente ejecutada según especificaciones de Proyecto.

| Código | Ud | Descripción | Rendimiento | Precio | Importe |
|---|---|---|---|---|---|
| mt10hmf071cf | m³ | Concreto simple f'c=20 MPa (200 kg/cm²), clasificación de exposición A1, tamaño máximo del agregado 20 mm, revenimiento nominal del concreto fresco menor de 5 mm, premezclado, según RCDF NTC Diseño y Construcción de Estructuras de Concreto (2004). (material) | 0.042 | 105.79 | 4.44 |
| mt09mor010c | m³ | Mortero de cemento CEM II/B-P 32,5 N tipo M-5, confeccionado en obra con 250 kg/m³ de cemento y una proporción en volumen 1/6. (material) | 0.004 | 118.22 | 0.47 |
| mt18jbc010b | Ud | Guarnición cerámico, 40x20x15 cm, para jardín, con cara superior redondeada o achaflanada. (material) | 2.625 | 2.82 | 7.40 |
| mt09mor010c | m³ | Mortero de cemento CEM II/B-P 32,5 N tipo M-5, confeccionado en obra con 250 kg/m³ de cemento y una proporción en volumen 1/6. | 0.001 | 118.22 | 0.12 |
| op00amo010 |  | Amoladora o radial. | 1.000 | 0.00 | 0.00 |
| mo040 | h | Oficial albañil de obra civil. (mano de obra) | 0.235 | 2.43 | 0.57 |
| mo085 | h | Ayudante albañil de obra civil. (mano de obra) | 0.235 | 1.51 | 0.35 |
| % | % | Costes directos complementarios | 2 % | 13.35 | 0.27 |
|  |  | Costes directos |  |  | 13.62 |
