# Cuneta

- Propiedad del archivo: CYPE INGENIEROS, S.A.
- Formato: FIEBDC-3/2002
- Ámbito geográfico: México
- Divisa: MXN
- Costes indirectos: 3.00 %
- Gastos generales: 13.00 %
- Beneficio industrial: 6.00 %
- IVA: 16.00 %

## U Urbanización interior del predio

### UX Andadores y pavimentos

#### UXB Guarniciones

**UXB030** m Cuneta.
Cuneta formada por piezas prefabricadas de concreto bicapa, 8/6,5x50x50 cm, emboquilladas con mortero de cemento, confeccionado en obra, dosificación 1:6, sobre base de concreto simple f'c=20 MPa (200 kg/cm²), clasificación de exposición A1, tamaño máximo del agregado 20 mm, revenimiento menor de 5 cm de 20 cm de espesor, colado con tiro directo, extendido y vibrado manual con regla vibrante de 3 m, con acabado maestreado, según pendientes del proyecto y colocado sobre explanada con índice CBR > 5 (California Bearing Ratio), no incluida en este precio. Incluso limpieza. Completamente terminada, sin incluir la excavación.
Incluye: Colado y extendido del concreto. Colocación de las piezas. Relleno de juntas con mortero. Asentado y nivelación.
Criterio de cuantificación de proyecto: Longitud medida según documentación gráfica de Proyecto.
Criterio de cuantificación de obra: Se medirá la longitud realmente ejecutada según especificaciones de Proyecto.

| Código | Ud | Descripción | Rendimiento | Precio | Importe |
|---|---|---|---|---|---|
| mt10hmf071cf | m³ | Concreto simple f'c=20 MPa (200 kg/cm²), clasificación de exposición A1, tamaño máximo del agregado 20 mm, revenimiento nominal del concreto fresco menor de 5 mm, premezclado, según RCDF NTC Diseño y Construcción de Estructuras de Concreto (2004). (material) | 0.200 | 1235.74 | 247.15 |
| mt08aaa010a | m³ | Agua. (material) | 0.006 | 22.86 | 0.14 |
| mt01arg005a | t | Arena de cantera, para mortero hecho en obra. (material) | 0.018 | 315.71 | 5.68 |
| mt08cem000f | kg | Cemento gris en sacos. (material) | 2.750 | 2.24 | 6.16 |
| mt11cun120a | Ud | Pieza prefabricada de concreto bicapa para cuneta, 8/6,5x50x50 cm. (material) | 2.100 | 49.22 | 103.36 |
| mq04dua020b | h | Dumper de descarga frontal de 2 t de carga útil. (maquinaria) | 0.032 | 161.23 | 5.16 |
| mq06vib020 | h | Regla vibrante de 3 m. (maquinaria) | 0.090 | 81.23 | 7.31 |
| mq06hor010 | h | Revolvedora de concreto eléctrica con una capacidad de amasado de 160 l. (maquinaria) | 0.008 | 53.58 | 0.43 |
| op00amo010 |  | Amoladora o radial. | 1.000 | 0.00 | 0.00 |
| mo041 | h | Oficial albañil de obra civil. (mano de obra) | 0.454 | 119.98 | 54.47 |
| mo087 | h | Ayudante albañil de obra civil. (mano de obra) | 0.932 | 73.05 | 68.08 |
| % | % | Herramienta menor | 2 % | 497.94 | 9.96 |
|  |  | Costes directos |  |  | 507.90 |
