# Andador de baldosas cerámicas de gres porcelánico

- Propiedad del archivo: CYPE INGENIEROS, S.A.
- Formato: FIEBDC-3/2002
- Ámbito geográfico: México
- Divisa: MXN
- Costes indirectos: 3.00 %
- Gastos generales: 13.00 %
- Beneficio industrial: 6.00 %
- IVA: 16.00 %

## U Urbanización interior del predio

### UX Andadores y pavimentos

#### UXG De baldosas cerámicas

**UXG020** m² Andador de baldosas cerámicas de gres porcelánico, estilo cemento, serie City "GRESPANIA", acabado antideslizante, color beige, 30x30 cm y 15 mm de espesor para exteriores, capacidad de absorción de agua E<0,5%, resistencia al deslizamiento alta, asentadas con adhesivo cementoso mejorado, C2 color gris, y emboquillado con mortero de juntas cementoso tipo CG 2, color blanco, para juntas de 2 a 15 mm.
Suministro e instalación de andador de baldosas cerámicas de gres porcelánico, estilo cemento, serie City "GRESPANIA", acabado antideslizante, color beige, 30x30 cm y 15 mm de espesor, para exteriores, capacidad de absorción de agua E<0,5%, con resistencia al deslizamiento alta, asentadas con adhesivo cementoso mejorado, C2 color gris, emboquillado con mortero de juntas cementoso tipo CG 2, color blanco, para juntas de 2 a 15 mm, realizado sobre firme compuesto por base rígida de concreto simple (f'c=20 MPa (200 kg/cm²), clasificación de exposición A1, tamaño máximo del agregado 20 mm, revenimiento menor de 5 cm), de 20 cm de espesor, colado con tiro directo con extendido y vibrado manual con regla vibrante de 3 m, con acabado maestreado ejecutada según pendientes del proyecto y colocado sobre explanada con índice CBR > 5 (California Bearing Ratio), no incluida en este precio. Incluso limpieza, juntas de contracción y cortes a realizar para ajustarlas a los bordes del confinamiento o a las intrusiones existentes en el andador.
Incluye: Replanteo de los niveles de acabado. Extendido y compactación de la base de concreto. Limpieza y comprobación del grado de humedad de la base. Extendido de la capa de regularización. Replanteo de la disposición de las piezas y juntas de movimiento. Aplicación del adhesivo. Colocación de las baldosas a punta de cuchara. Formación de juntas de partición, perimetrales y estructurales. Emboquillado. Eliminación y limpieza del material sobrante. Limpieza final del piso.
Criterio de cuantificación de proyecto: Superficie medida en proyección horizontal, según documentación gráfica de Proyecto. No se han tenido en cuenta los retaceos como factor de influencia para incrementar la cuantificación, toda vez que en la descomposición se ha considerado el tanto por cien de roturas general.
Criterio de cuantificación de obra: Se medirá, en proyección horizontal, la superficie realmente ejecutada según especificaciones de Proyecto.

| Código | Ud | Descripción | Rendimiento | Precio | Importe |
|---|---|---|---|---|---|
| mt10hmf071cf | m³ | Concreto simple f'c=20 MPa (200 kg/cm²), clasificación de exposición A1, tamaño máximo del agregado 20 mm, revenimiento nominal del concreto fresco menor de 5 mm, premezclado, según RCDF NTC Diseño y Construcción de Estructuras de Concreto (2004). (material) | 0.210 | 1128.62 | 237.01 |
| mt09mcr300b | m³ | Arena-cemento, sin aditivos, con 250 kg/m³ de cemento Portland CEM II/B-L 32,5 R y arena de cantera granítica, confeccionado en obra. (material) | 0.040 | 785.74 | 31.43 |
| mt09mcr021m | kg | Adhesivo cementoso mejorado, C2, color gris. (material) | 6.000 | 5.36 | 32.16 |
| mt18bgg011as | m² | Baldosa cerámica de gres porcelánico, estilo cemento, serie City "GRESPANIA", acabado antideslizante, color beige, 30x30 cm y 15 mm de espesor, capacidad de absorción de agua E<0,5%. (material) | 1.050 | 694.64 | 729.37 |
| mt09mcp020fv | kg | Mortero de juntas cementoso tipo CG2, color blanco, para juntas de 2 a 15 mm, compuesto por cemento de alta resistencia, cuarzo, aditivos especiales, pigmentos y resinas sintéticas. (material) | 0.050 | 10.15 | 0.51 |
| mq04dua020b | h | Dumper de descarga frontal de 2 t de carga útil. (maquinaria) | 0.032 | 127.26 | 4.07 |
| mq06vib020 | h | Regla vibrante de 3 m. (maquinaria) | 0.090 | 64.11 | 5.77 |
| op00sie030 |  | Sierra de disco de diamante, para mesa de trabajo, de corte húmedo. | 1.000 | 0.00 | 0.00 |
| mo023 | h | Oficial colocador de pisos. (mano de obra) | 0.393 | 78.26 | 30.76 |
| mo061 | h | Ayudante colocador de pisos. (mano de obra) | 0.393 | 47.38 | 18.62 |
| mo087 | h | Ayudante albañil de obra civil. (mano de obra) | 0.250 | 47.38 | 11.85 |
| % | % | Herramienta menor | 2 % | 1101.55 | 22.03 |
|  |  | Costes directos |  |  | 1123.58 |
