# Andador de baldosas cerámicas de gres porcelánico

- Propiedad del archivo: CYPE INGENIEROS, S.A.
- Formato: FIEBDC-3/2002
- Ámbito geográfico: México
- Costes indirectos: 3.00 %
- Gastos generales: 13.00 %
- Beneficio industrial: 6.00 %
- IVA: 16.00 %

## U Urbanización interior del predio

### UX Andadores y pavimentos

#### UXG Cerámicos/gres

**UXG100** m² Andador de baldosas cerámicas de gres porcelánico, serie CIVIS'AGORA, modelo Urban CS "TAU CERÁMICA", con coeficiente de absorción de agua E<5%, de 40x40 cm, 15 mm de espesor, y color Rodeno, para exteriores, asentadas con adhesivo cementoso mejorado, C2 TE S1, con deslizamiento reducido y tiempo abierto ampliado T200 Flex-Porcelánico "TAU CERÁMICA", emboquillado con mortero técnico coloreado, C G2, Line-Fix "TAU CERÁMICA", para emboquillado de baldosas cerámicas, con junta de entre 3 y 15 mm y limpieza final con limpiador químico Desin-Cer "TAU CERÁMICA".
Suministro e instalación de andador de baldosas cerámicas de baldosa cerámica de gres porcelánico, serie CIVIS'AGORA, modelo Urban CS "TAU CERÁMICA", con coeficiente de absorción de agua E<5%, de 40x40 cm, 15 mm de espesor, y color Rodeno, con acabado en relieve Toe Clearance que garantiza el diseño adecuado para andar sin modificar el patrón de marcha normal y diseño estructural Strongrib, en el reverso de la baldosa, que le confiere una gran resistencia mecánica; carga de rotura mayor de 5 kN, según ISO 10545-4; resistente a la helada; resistente a agentes químicos, según ISO 10545-13; resistente a las manchas, según ISO 10545-14, asentadas con adhesivo cementoso mejorado, C2 TE S1, con deslizamiento reducido y tiempo abierto ampliado T200 Flex-Porcelánico "TAU CERÁMICA", emboquillado con mortero técnico coloreado, C G2, Line-Fix "TAU CERÁMICA", para emboquillado de baldosas cerámicas, con junta de entre 3 y 15 mm y limpieza final con limpiador químico Desin-Cer "TAU CERÁMICA", para la eliminación de restos de cemento. Todo ello realizado sobre firme compuesto por base rígida de concreto simple (f'c=20 MPa (200 kg/cm²), clasificación de exposición A1, tamaño máximo del agregado 20 mm, revenimiento menor de 5 cm), de 20 cm de espesor, colado con tiro directo con extendido y vibrado manual con regla vibrante de 3 m, con acabado maestreado ejecutada según pendientes del proyecto y colocado sobre explanada con índice CBR > 5 (California Bearing Ratio), no incluida en este precio. Incluso parte proporcional de juntas de contracción y cortes a realizar para ajustarlas a los bordes del confinamiento o a las intrusiones existentes en el andador.
Incluye: Replanteo de los niveles de acabado. Extendido y compactación de la base de concreto. Limpieza y comprobación del grado de humedad de la base. Extendido de la capa de regularización. Replanteo de la disposición de las baldosas y juntas de movimiento. Aplicación del adhesivo. Colocación de las baldosas. Formación de juntas de partición, perimetrales y estructurales. Emboquillado. Eliminación y limpieza del material sobrante. Limpieza final del piso.
Criterio de cuantificación de proyecto: Superficie medida en proyección horizontal, según documentación gráfica de Proyecto. No se han tenido en cuenta los retaceos como factor de influencia para incrementar la cuantificación, toda vez que en la descomposición se ha considerado el tanto por cien de roturas general.
Criterio de cuantificación de obra: Se medirá, en proyección horizontal, la superficie realmente ejecutada según especificaciones de Proyecto.

| Código | Ud | Descripción | Rendimiento | Precio | Importe |
|---|---|---|---|---|---|
| mt10hmf071cf | m³ | Concreto simple f'c=20 MPa (200 kg/cm²), clasificación de exposición A1, tamaño máximo del agregado 20 mm, revenimiento nominal del concreto fresco menor de 5 mm, premezclado, según RCDF NTC Diseño y Construcción de Estructuras de Concreto (2004). (material) | 0.210 | 65.82 | 13.82 |
| mt09mcr300b | m³ | Arena-cemento, sin aditivos, con 250 kg/m³ de cemento Portland CEM II/B-L 32,5 R y arena de cantera granítica, confeccionado en obra. (material) | 0.040 | 44.83 | 1.79 |
| mt09mtc010j | kg | Adhesivo cementoso mejorado, C2 TE S1, con deslizamiento reducido y tiempo abierto ampliado T200 Flex-Porcelánico, "TAU CERÁMICA", para la colocación en capa fina de pisos y revestimientos de material cerámico en interiores y exteriores, compuesto por cementos de alta resistencia, agregados seleccionados y alto contenido en resinas sintéticas. (material) | 6.000 | 0.38 | 2.28 |
| mt18bct010ma | m² | Baldosa cerámica de gres porcelánico, serie CIVIS'AGORA, modelo Urban CS "TAU CERÁMICA", con coeficiente de absorción de agua E<5%, de 40x40 cm, 15 mm de espesor, y color Rodeno, con acabado en relieve Toe Clearance que garantiza el diseño adecuado para andar sin modificar el patrón de marcha normal y diseño estructural Strongrib, en el reverso de la baldosa, que le confiere una gran resistencia mecánica; carga de rotura mayor de 5 kN, según ISO 10545-4; resistente a la helada; resistente a agentes químicos, según ISO 10545-13; resistente a las manchas, según ISO 10545-14. (material) | 1.050 | 26.70 | 28.04 |
| mt09mtc020a | kg | Mortero técnico coloreado, C G2, Line-Fix "TAU CERÁMICA", para emboquillado de baldosas cerámicas, con junta de entre 3 y 15 mm, "TAU CERÁMICA". (material) | 2.500 | 0.62 | 1.55 |
| mt09mtc100 | l | Limpiador químico Desin-Cer Ext "TAU CERÁMICA", desincrustante de restos de cemento sobre cualquier superficie. (material) | 0.100 | 0.81 | 0.08 |
| mq04dua020b | h | Dumper de descarga frontal de 2 t de carga útil. (maquinaria) | 0.032 | 6.54 | 0.21 |
| mq06vib020 | h | Regla vibrante de 3 m. (maquinaria) | 0.090 | 3.30 | 0.30 |
| op00sie030 |  | Sierra de disco de diamante, para mesa de trabajo, de corte húmedo. | 1.000 | 0.00 | 0.00 |
| mo023 | h | Oficial colocador de pisos. (mano de obra) | 0.370 | 2.24 | 0.83 |
| mo061 | h | Ayudante colocador de pisos. (mano de obra) | 0.370 | 1.18 | 0.44 |
| mo087 | h | Ayudante albañil de obra civil. (mano de obra) | 0.236 | 1.18 | 0.28 |
| % | % | Costes directos complementarios | 2 % | 49.62 | 0.99 |
|  |  | Costes directos |  |  | 50.61 |
