# Piso de baldosas elásticas de seguridad y protección frente a caídas

- Propiedad del archivo: CYPE INGENIEROS, S.A.
- Formato: FIEBDC-3/2002
- Ámbito geográfico: México
- Costes indirectos: 3.00 %
- Gastos generales: 13.00 %
- Beneficio industrial: 6.00 %
- IVA: 16.00 %

## U Urbanización interior del predio

### UX Andadores y pavimentos

#### UXS Sintéticos

**UXS030** m² Piso de baldosas elásticas de seguridad y protección frente a caídas, de caucho reciclado, con el borde machihembrado, color gris, de 500x500x30 mm, colocado engarzando cada baldosa con la contigua, a modo de rompecabezas.
Suministro e instalación de piso de baldosas elásticas de seguridad y protección frente a caídas, con el borde machihembrado, color gris, de 500x500x30 mm, compuestas de resinas de poliuretano, caucho reciclado triturado y pigmentos; colocado engarzando cada baldosa con la contigua, a modo de rompecabezas, sobre superficie base granular, asfáltica o de concreto (no incluida en este precio). Totalmente instalado.
Incluye: Replanteo. Colocación de las baldosas.
Criterio de cuantificación de proyecto: Superficie medida según documentación gráfica de Proyecto.
Criterio de cuantificación de obra: Se medirá la superficie realmente ejecutada según especificaciones de Proyecto.

| Código | Ud | Descripción | Rendimiento | Precio | Importe |
|---|---|---|---|---|---|
| mt47adc411bf | m² | Baldosa elástica de seguridad y protección frente a caídas, con el borde machihembrado, color gris, de 500x500x30 mm, compuesta de resinas de poliuretano, caucho reciclado triturado y pigmentos. (material) | 1.040 | 31.82 | 33.09 |
| mo041 | h | Oficial albañil de obra civil. (mano de obra) | 0.944 | 2.24 | 2.11 |
| mo087 | h | Ayudante albañil de obra civil. (mano de obra) | 0.944 | 1.18 | 1.11 |
| % | % | Costes directos complementarios | 2 % | 36.31 | 0.73 |
|  |  | Costes directos |  |  | 37.04 |
