# Prueba sobre una muestra de mortero fresco, con determinación de: trabajabilidad y densidad aparente

- Propiedad del archivo: CYPE INGENIEROS, S.A.
- Formato: FIEBDC-3/2002
- Ámbito geográfico: México
- Divisa: MXN
- Costes indirectos: 3.00 %
- Gastos generales: 13.00 %
- Beneficio industrial: 6.00 %
- IVA: 16.00 %

## X Control de calidad y pruebas

### XA Morteros, yesos, cales, escayolas y cementos

#### XAM Morteros

**XAM010** Ud Prueba sobre una muestra de mortero fresco, con determinación de: trabajabilidad y densidad aparente.
Pruebas a realizar en laboratorio acreditado en el área técnica correspondiente, sobre una muestra de mortero fresco, tomada en obra, para la determinación de las siguientes características: trabajabilidad y densidad aparente. Incluso desplazamiento a obra e informe de resultados.
Incluye: Desplazamiento a obra. Toma de muestras. Realización de pruebas. Redacción de informe de los resultados de las pruebas realizadas.
Criterio de cuantificación de proyecto: Prueba a realizar, según documentación del Plan de control de calidad.

| Código | Ud | Descripción | Rendimiento | Precio | Importe |
|---|---|---|---|---|---|
| mt49des010 | Ud | Repercusión de desplazamiento a obra para la toma de muestras. (material) | 1.000 | 10.49 | 10.49 |
| mt49moc020 | Ud | Toma en obra de muestras de mortero de cemento, cuyo peso no exceda de 50 kg. (material) | 1.000 | 453.65 | 453.65 |
| mt49moc050 | Ud | Prueba para determinar la trabajabilidad de un mortero fresco mediante la mesa de sacudidas. (material) | 1.000 | 955.18 | 955.18 |
| mt49moc100 | Ud | Prueba para determinar la densidad aparente de una muestra de mortero fresco (mortero plástico o blando). (material) | 1.000 | 858.56 | 858.56 |
| mt49moc120 | Ud | Informe de resultados de las pruebas realizadas sobre una muestra de mortero de cemento. (material) | 1.000 | 1360.95 | 1360.95 |
| % | % | Herramienta menor | 2 % | 3638.83 | 72.78 |
|  |  | Costes directos |  |  | 3711.61 |
