# Prueba sobre una serie de prismas de mortero de cemento, con determinación de: resistencia a flexión y compresión, absorción de agua, eflorescencias

- Propiedad del archivo: CYPE INGENIEROS, S.A.
- Formato: FIEBDC-3/2002
- Ámbito geográfico: México
- Divisa: MXN
- Costes indirectos: 3.00 %
- Gastos generales: 13.00 %
- Beneficio industrial: 6.00 %
- IVA: 16.00 %

## X Control de calidad y pruebas

### XA Morteros, yesos, cales, escayolas y cementos

#### XAM Morteros

**XAM030** Ud Prueba sobre una serie de prismas de mortero de cemento, con determinación de: resistencia a flexión y compresión, absorción de agua, eflorescencias.
Pruebas a realizar en laboratorio acreditado en el área técnica correspondiente, sobre una serie de prismas de mortero de cemento, tomadas en obra, para la determinación de las siguientes características: resistencia a flexión y compresión absorción de agua eflorescencias. Incluso desplazamiento a obra e informe de resultados.
Incluye: Desplazamiento a obra. Toma de muestras. Fabricación y curado de corazones y realización de pruebas. Redacción de informe de los resultados de las pruebas realizadas.
Criterio de cuantificación de proyecto: Prueba a realizar, según documentación del Plan de control de calidad.

| Código | Ud | Descripción | Rendimiento | Precio | Importe |
|---|---|---|---|---|---|
| mt49des010 | Ud | Repercusión de desplazamiento a obra para la toma de muestras. (material) | 1.000 | 10.49 | 10.49 |
| mt49moc020 | Ud | Toma en obra de muestras de mortero de cemento, cuyo peso no exceda de 50 kg. (material) | 1.000 | 453.65 | 453.65 |
| mt49moc030 | Ud | Prueba mecánica para determinar las resistencias a flexión y compresión a 3, 7 y 28 días de edad sobre nueve corazones de 4x4x16 cm, fabricados y curados en laboratorio. (material) | 1.000 | 2246.98 | 2246.98 |
| mt49moc090 | Ud | Prueba para determinar la absorción de agua de una muestra de mortero, sobre tres corazones de 4x4x16 cm, previamente fabricadas. (material) | 1.000 | 1376.66 | 1376.66 |
| mt49moc070 | Ud | Prueba para determinar las eflorescencias de una muestra de mortero, aplicando la normativa del tabique de barro, sobre seis corazones de 4x4x16 cm, previamente fabricadas. (material) | 1.000 | 1750.97 | 1750.97 |
| mt49moc120 | Ud | Informe de resultados de las pruebas realizadas sobre una muestra de mortero de cemento. (material) | 1.000 | 1360.95 | 1360.95 |
| % | % | Herramienta menor | 2 % | 7199.70 | 143.99 |
|  |  | Costes directos |  |  | 7343.69 |
