# Prueba de muros divisorios de concreto

- Propiedad del archivo: CYPE INGENIEROS, S.A.
- Formato: FIEBDC-3/2002
- Ámbito geográfico: México
- Divisa: MXN
- Costes indirectos: 3.00 %
- Gastos generales: 13.00 %
- Beneficio industrial: 6.00 %
- IVA: 16.00 %

## X Control de calidad y pruebas

### XP Prefabricados de concreto

#### XPL Muros divisorios

**XPL010** Ud Prueba de muros divisorios de concreto.
Pruebas a realizar en laboratorio acreditado en el área técnica correspondiente, sobre una muestra de muro divisorio de concreto, tomada en obra, para la determinación de las siguientes características: dimensiones y comprobación de la forma y. Incluso desplazamiento a obra e informe de resultados.
Incluye: Desplazamiento a obra. Toma de muestras. Realización de pruebas. Redacción de informe de los resultados de las pruebas realizadas.
Criterio de cuantificación de proyecto: Prueba a realizar, según documentación del Plan de control de calidad.

| Código | Ud | Descripción | Rendimiento | Precio | Importe |
|---|---|---|---|---|---|
| mt49des010 | Ud | Repercusión de desplazamiento a obra para la toma de muestras. (material) | 1.000 | 11.60 | 11.60 |
| mt49lho010 | Ud | Toma en obra de muestras de muros divisorios de concreto, cuyo peso no exceda de 50 kg. (material) | 1.000 | 481.29 | 481.29 |
| mt49lho090 | Ud | Prueba para determinar las dimensiones y comprobación de la forma de una muestra de muros divisorios de concreto,. (material) | 1.000 | 858.05 | 858.05 |
| mt49lho020 | Ud | Informe de resultados de las pruebas realizadas sobre una muestra de muros divisorios de concreto. (material) | 1.000 | 1505.47 | 1505.47 |
| % | % | Herramienta menor | 2 % | 2856.41 | 57.13 |
|  |  | Costes directos |  |  | 2913.54 |
