# Concreto para armar en losas de cimentación

- Propiedad del archivo: CYPE Ingenieros S.A.
- Formato: FIEBDC-3/2016
- Programa: Generador de precios de la construcción. CYPE Ingenieros, S.A.
- Fecha: 06/10/2024
- Ámbito geográfico: México
- Divisa: MXN
- Costes indirectos: 3 %
- Gastos generales: 13 %
- Beneficio industrial: 6 %
- IVA: 16 %

## C Cimentaciones

### CH Concretos, aceros y cimbras

#### CHH Concretos

**CHH030** m³ Concreto para armar en losas de cimentación.
Concreto para armar en losas de cimentación, f'c=20 MPa (200 kg/cm²), clasificación de exposición A1, tamaño máximo del agregado 20 mm, revenimiento de 5 a 10 cm, premezclado, y colado con bomba.
Incluye: Colado y compactación del concreto. Curado del concreto.
Criterio de cuantificación de proyecto: Volumen teórico, según documentación gráfica de Proyecto.
Criterio de cuantificación de obra: Se medirá el volumen teórico ejecutado según especificaciones de Proyecto, sin incluir los incrementos por excesos de excavación no autorizados.

| Código | Ud | Descripción | Rendimiento | Precio | Importe |
|---|---|---|---|---|---|
| mt10haf061bi | m³ | Concreto f'c=20 MPa (200 kg/cm²), clasificación de exposición A1, tamaño máximo del agregado 20 mm, revenimiento nominal del concreto fresco de 5 a 10 mm, premezclado, según RCDF NTC Diseño y Construcción de Estructuras de Concreto (2004). (material) | 1.05 | 1288.9 | 1353.345 |
| mq06bhe010 | h | Camión bomba estacionado en obra, para bombeo de concreto. (maquinaria) | 0.042 | 2948.22 | 123.825 |
| mo045 | h | Oficial concretero. (mano de obra) | 0.011 | 126.93 | 1.396 |
| mo092 | h | Ayudante concretero. (mano de obra) | 0.151 | 77.23 | 11.662 |
| % | % | Herramienta menor | 2 % | 1490.228 | 29.805 |
|  |  | Costes directos |  |  | 1520.033 |

Residuos:
- colocación: mt10haf061bi; factor de residuo 0.0016

## Recursos

**mt10haf061bi** m³ Concreto f'c=20 MPa (200 kg/cm²)
Datos técnicos: Coste energético 1876.000 MJ; Emisión de CO2 234.500 kg; Código LER 17 01 01; Masa del elemento 2345 kg; Volumen 1.563333 m3
