# Demolición de boca de tormenta de concreto moldeado "in situ"

- Propiedad del archivo: CYPE INGENIEROS, S.A.
- Formato: FIEBDC-3/2002
- Ámbito geográfico: México
- Divisa: MXN
- Costes indirectos: 3.00 %
- Gastos generales: 13.00 %
- Beneficio industrial: 6.00 %
- IVA: 16.00 %

**DIS012** Ud Demolición de boca de tormenta de concreto moldeado "in situ", con martillo neumático, sin deteriorar los albañales que pudieran enlazar con ella y acondicionando sus extremos, y carga manual sobre camión o contenedor.
Demolición de boca de tormenta de concreto moldeado "in situ", con martillo neumático, sin deteriorar los albañales que pudieran enlazar con ella y acondicionando sus extremos, y carga manual sobre camión o contenedor.
Incluye: Demolición del elemento. Fragmentación de los escombros en piezas manejables. Retirada y acopio de escombros. Limpieza de los restos de obra. Carga manual de escombros sobre camión o contenedor.
Criterio de cuantificación de proyecto: Número de unidades previstas, según documentación gráfica de Proyecto.
Criterio de cuantificación de obra: Se medirá el número de unidades realmente demolidas según especificaciones de Proyecto.
Criterio de valoración económica: El precio incluye la demolición de la solera de apoyo.

| Código | Ud | Descripción | Rendimiento | Precio | Importe |
|---|---|---|---|---|---|
| mq05mai030 | h | Martillo neumático. (maquinaria) | 0.369 | 54.97 | 20.28 |
| mq05pdm110 | h | Compresor portátil diesel media presión 10 m³/min. (maquinaria) | 0.185 | 93.23 | 17.25 |
| mo112 | h | Peón albañil. (mano de obra) | 0.429 | 47.07 | 20.19 |
| mo113 | h | Cabo albañil. (mano de obra) | 0.215 | 46.11 | 9.91 |
| % | % | Herramienta menor | 2 % | 67.63 | 1.35 |
|  |  | Costes directos |  |  | 68.98 |
