# Demolición de armado ligera autoportante de techumbre inclinada a cuatro aguas

- Propiedad del archivo: CYPE INGENIEROS, S.A.
- Formato: FIEBDC-3/2002
- Ámbito geográfico: México
- Divisa: MXN
- Costes indirectos: 3.00 %
- Gastos generales: 13.00 %
- Beneficio industrial: 6.00 %
- IVA: 16.00 %

**DQT010** m² Demolición de armado ligera autoportante de techumbre inclinada a cuatro aguas, con equipo de oxicorte, sin afectar a la estabilidad de los elementos constructivos sobre los que se apoya, y carga manual sobre camión o contenedor.
Demolición de armado ligera autoportante de techumbre inclinada a cuatro aguas, con equipo de oxicorte, sin afectar a la estabilidad de los elementos constructivos sobre los que se apoya, y carga manual sobre camión o contenedor.
Incluye: Demolición del elemento. Fragmentación de los escombros en piezas manejables. Retirada y acopio de escombros. Limpieza de los restos de obra. Carga manual de escombros sobre camión o contenedor.
Criterio de cuantificación de proyecto: Superficie medida según documentación gráfica de Proyecto.
Criterio de cuantificación de obra: Se medirá la superficie realmente demolida según especificaciones de Proyecto.

| Código | Ud | Descripción | Rendimiento | Precio | Importe |
|---|---|---|---|---|---|
| mq08sol010 | h | Equipo de oxicorte, con acetileno como combustible y oxígeno como comburente. (maquinaria) | 0.248 | 101.18 | 25.09 |
| mo019 | h | Oficial soldador. (mano de obra) | 0.310 | 79.35 | 24.60 |
| mo113 | h | Cabo albañil. (mano de obra) | 1.552 | 45.47 | 70.57 |
| % | % | Herramienta menor | 2 % | 120.26 | 2.41 |
|  |  | Costes directos |  |  | 122.67 |
