# Correa de madera aserrada de pino laricio (Pinus nigra)

- Propiedad del archivo: CYPE INGENIEROS, S.A.
- Formato: FIEBDC-3/2002
- Ámbito geográfico: México
- Divisa: MXN
- Costes indirectos: 3.00 %
- Gastos generales: 13.00 %
- Beneficio industrial: 6.00 %
- IVA: 16.00 %

**EMC030** m Correa de madera aserrada de pino laricio (Pinus nigra), de 10x20 cm de sección y hasta 5 m de longitud; clase resistente C30, protección de la madera con clase de penetración NP5 y NP6, trabajada en taller.
Correa de madera aserrada de pino laricio (Pinus nigra), acabado cepillado, de 10x20 cm de sección y hasta 5 m de longitud, para aplicaciones estructurales; clase resistente C30, protección frente a agentes bióticos que se corresponde con la clase de penetración NP5 y NP6 (en toda la albura y hasta 6 mm en el duramen expuesto). Incluso cortes, entalladuras para su correcto acoplamiento, nivelación y colocación de los elementos de atado y refuerzo. Trabajada en taller y colocada en obra.
Incluye: Replanteo de las correas sobre los armados. Presentación de las correas sobre los armados. Colocación y nivelación. Fijación a los armados.
Criterio de cuantificación de proyecto: Longitud medida a ejes en proyección horizontal, según documentación gráfica de Proyecto, incluyendo las entregas.
Criterio de cuantificación de obra: Se medirá, en proyección horizontal, a ejes, la longitud realmente ejecutada según especificaciones de Proyecto, incluyendo las entregas.

| Código | Ud | Descripción | Rendimiento | Precio | Importe |
|---|---|---|---|---|---|
| mt07mee020Jl | m | Correa de madera aserrada de pino laricio (Pinus nigra), acabado cepillado, de 10x20 cm de sección y hasta 5 m de longitud, para aplicaciones estructurales; clase resistente C30, protección frente a agentes bióticos que se corresponde con la clase de penetración NP5 y NP6 (en toda la albura y hasta 6 mm en el duramen expuesto), trabajada en taller. (material) | 1.000 | 156.76 | 156.76 |
| mo048 | h | Oficial montador de estructura de madera. (mano de obra) | 0.153 | 86.99 | 13.31 |
| mo095 | h | Ayudante montador de estructura de madera. (mano de obra) | 0.077 | 45.78 | 3.53 |
| % | % | Herramienta menor | 2 % | 173.60 | 3.47 |
|  |  | Costes directos |  |  | 177.07 |
