# Entrevigado para contrapiso, de tablero estructural de madera para uso en ambiente seco, de 2410x1830 mm y 38 mm de espesor, fijado con tornillos de cabeza avellanada, de acero al carbono

- Propiedad del archivo: CYPE INGENIEROS, S.A.
- Formato: FIEBDC-3/2002
- Ámbito geográfico: México
- Divisa: MXN
- Costes indirectos: 3.00 %
- Gastos generales: 13.00 %
- Beneficio industrial: 6.00 %
- IVA: 16.00 %

**EMT010** m² Entrevigado para contrapiso, de tablero estructural de madera para uso en ambiente seco, de 2410x1830 mm y 38 mm de espesor, fijado con tornillos de cabeza avellanada, de acero al carbono.
Entrevigado para contrapiso, de tablero estructural de madera para uso en ambiente seco, de 2410x1830 mm y 38 mm de espesor, fijado con tornillos de cabeza avellanada, de acero al carbono.
Incluye: Replanteo de las piezas. Fijación de los tableros al soporte base.
Criterio de cuantificación de proyecto: Superficie medida según documentación gráfica de Proyecto.
Criterio de cuantificación de obra: Se medirá la superficie realmente ejecutada según especificaciones de Proyecto.

| Código | Ud | Descripción | Rendimiento | Precio | Importe |
|---|---|---|---|---|---|
| mt08eff020a | m² | Tablero estructural de madera para uso en ambiente seco, de 2410x1830 mm y 38 mm de espesor. (material) | 1.050 | 202.62 | 212.75 |
| mt07emr118ea | Ud | Tornillo de cabeza avellanada, de 4,5 mm de diámetro y 50 mm de longitud, de acero galvanizado, para clases de servicio 1, 2 y 3. (material) | 9.000 | 3.42 | 30.78 |
| mo048 | h | Oficial montador de estructura de madera. (mano de obra) | 0.175 | 81.67 | 14.29 |
| mo095 | h | Ayudante montador de estructura de madera. (mano de obra) | 0.175 | 49.43 | 8.65 |
| % | % | Herramienta menor | 2 % | 266.47 | 5.33 |
|  |  | Costes directos |  |  | 271.80 |
