# Entablado base de tablero estructural de madera, de 18 mm de espesor, para losa de techumbre inclinada, colocado con fijaciones mecánicas

- Propiedad del archivo: CYPE INGENIEROS, S.A.
- Formato: FIEBDC-3/2002
- Ámbito geográfico: México
- Divisa: MXN
- Costes indirectos: 3.00 %
- Gastos generales: 13.00 %
- Beneficio industrial: 6.00 %
- IVA: 16.00 %

**EMT011** m² Entablado base de tablero estructural de madera, de 18 mm de espesor, para losa de techumbre inclinada, colocado con fijaciones mecánicas.
Entablado base de tablero estructural de madera para uso en ambiente húmedo, de 2500x1250 mm y 18 mm de espesor, para losa de techumbre inclinada, fijado con clavos de acero galvanizado. Incluso cortes y refuerzo de cantos con tornillos.
Incluye: Replanteo de las piezas. Clavado de las piezas al soporte base.
Criterio de cuantificación de proyecto: Superficie medida según documentación gráfica de Proyecto.
Criterio de cuantificación de obra: Se medirá la superficie realmente ejecutada según especificaciones de Proyecto.

| Código | Ud | Descripción | Rendimiento | Precio | Importe |
|---|---|---|---|---|---|
| mt08eff040a | m² | Tablero estructural de madera para uso en ambiente húmedo, de 2500x1250 mm y 18 mm de espesor. (material) | 1.050 | 94.33 | 99.05 |
| mt50spa101 | kg | Clavos de acero. (material) | 0.150 | 17.68 | 2.65 |
| mo048 | h | Oficial montador de estructura de madera. (mano de obra) | 0.216 | 81.67 | 17.64 |
| mo095 | h | Ayudante montador de estructura de madera. (mano de obra) | 0.108 | 49.43 | 5.34 |
| % | % | Herramienta menor | 2 % | 124.68 | 2.49 |
|  |  | Costes directos |  |  | 127.17 |
