# Fachada simple, de lámina perfilada de acero

- Propiedad del archivo: CYPE Ingenieros S.A.
- Formato: FIEBDC-3/2016
- Programa: Generador de precios de la construcción. CYPE Ingenieros, S.A.
- Fecha: 13/06/2022
- Ámbito geográfico: México
- Divisa: MXN
- Costes indirectos: 3 %
- Gastos generales: 13 %
- Beneficio industrial: 6 %
- IVA: 16 %

## F Fachadas y muros divisorios

### FL Fachadas ligeras

#### FLA Metálicas

**FLA010** m² Fachada simple, de lámina perfilada de acero.
Fachada simple, de lámina perfilada de acero galvanizado, de 1,2 mm de espesor, con nervaduras de entre 40 y 50 mm de altura de cresta, a una separación de entre 250 y 270 mm, colocada en posición horizontal con un traslape de la chapa superior de 100 mm y un traslape lateral de un trapecio y fijada mecánicamente a una estructura portante o auxiliar. Incluso accesorios de fijación de las láminas.
Criterio de valoración económica: El precio no incluye la estructura soporte ni la resolución de puntos singulares.
Incluye: Replanteo de las chapas. Corte, preparación y colocación de las láminas. Fijación mecánica de las láminas.
Criterio de cuantificación de proyecto: Superficie medida según documentación gráfica de Proyecto, sin duplicar esquinas ni encuentros, deduciendo los huecos de superficie mayor de 3 m².
Criterio de cuantificación de obra: Se medirá la superficie realmente ejecutada según especificaciones de Proyecto, sin duplicar esquinas ni encuentros, deduciendo los huecos de superficie mayor de 3 m².

| Código | Ud | Descripción | Rendimiento | Precio | Importe |
|---|---|---|---|---|---|
| mt13ccg100C | m² | Lámina perfilada de acero galvanizado, de 1,2 mm de espesor, con nervaduras de entre 40 y 50 mm de altura de cresta, a una separación de entre 250 y 270 mm e inercia entre 25 y 41 cm4. (material) | 1.03 | 200.31 | 206.319 |
| mt13ccg130b | Ud | Tornillo autorroscante de 5,5x50 mm de acero inoxidable, con arandela de EPDM de 16 mm de diámetro. (material) | 3.06 | 8.11 | 24.817 |
| mt13ccg130a | Ud | Tornillo autorroscante de 4,8x22 mm de acero inoxidable, con arandela de EPDM de 16 mm de diámetro. (material) | 0.48 | 5.36 | 2.573 |
| mo051 | h | Oficial pailero. (mano de obra) | 0.417 | 105.28 | 43.902 |
| mo098 | h | Ayudante pailero. (mano de obra) | 0.417 | 62.34 | 25.996 |
| % | % | Herramienta menor | 2 % | 303.607 | 6.072 |
|  |  | Costes directos |  |  | 309.679 |

Residuos:
- colocación: mt13ccg100C; factor de residuo 0.0326459
- colocación: mt13ccg130b Tornillo autorroscante de 5,5x50 mm de acero inoxidable, con arandela de EPDM de 16 mm de diámetro; factor de residuo 0.00760417
- colocación: mt13ccg130a Tornillo autorroscante de 4,8x22 mm de acero inoxidable, con arandela de EPDM de 16 mm de diámetro; factor de residuo 0.00860465

## Recursos

**mt13ccg100C** m² Lámina perfilada de acero galvanizado
Datos técnicos: Coste energético 356.632 MJ; Emisión de CO2 36.257 kg; Código LER 17 04 05; Masa del elemento 14.12 kg; Volumen 0.006724 m3
Residuos:
- embalaje: re170203 Plástico. (componente de residuo); rendimiento 0.023 kg; Código LER 17 02 03; Masa del elemento 1 kg; Volumen 0.001667 m3

**mt13ccg130b** Ud Tornillo autorroscante de 5,5x50 mm de acero inoxidable, con arandela de EPDM de 16 mm de diámetro
Datos técnicos: Coste energético 0.484 MJ; Emisión de CO2 0.070 kg; Código LER 17 04 05; Masa del elemento 0.0096 kg; Volumen 0.000005 m3
Residuos:
- embalaje: re150101 Envases de papel y cartón. (componente de residuo); rendimiento 0.001 kg; Código LER 15 01 01; Masa del elemento 1 kg; Volumen 0.001333 m3

**mt13ccg130a** Ud Tornillo autorroscante de 4,8x22 mm de acero inoxidable, con arandela de EPDM de 16 mm de diámetro
Datos técnicos: Coste energético 0.220 MJ; Emisión de CO2 0.032 kg; Código LER 17 04 05; Masa del elemento 0.0043 kg; Volumen 0.000002 m3
Residuos:
- embalaje: re150101 Envases de papel y cartón; rendimiento 0.001 kg
