# Fachada simple, de lámina perfilada de acero

- Propiedad del archivo: CYPE Ingenieros S.A.
- Formato: FIEBDC-3/2016
- Programa: Generador de precios de la construcción. CYPE Ingenieros, S.A.
- Fecha: 19/04/2023
- Ámbito geográfico: México
- Divisa: MXN
- Costes indirectos: 3 %
- Gastos generales: 13 %
- Beneficio industrial: 6 %
- IVA: 16 %

## F Fachadas y muros divisorios

### FL Fachadas ligeras

#### FLA De láminas de acero y paneles sándwich

**FLA010** m² Fachada simple, de lámina perfilada de acero.
Fachada simple, de lámina perfilada de acero galvanizado prelacado, de 0,75 mm de espesor, con nervaduras de entre 40 y 50 mm de altura de cresta, a una separación de entre 250 y 270 mm, colocada en posición horizontal con un traslape de la chapa superior de 100 mm y un traslape lateral de un trapecio y fijada mecánicamente a una estructura portante o auxiliar. Incluso accesorios de fijación de las láminas.
Criterio de valoración económica: El precio no incluye la estructura soporte ni la resolución de puntos singulares.
Incluye: Replanteo de las chapas. Corte, preparación y colocación de las láminas. Fijación mecánica de las láminas.
Criterio de cuantificación de proyecto: Superficie medida según documentación gráfica de Proyecto, sin duplicar esquinas ni encuentros, deduciendo los huecos de superficie mayor de 1 m².
Criterio de cuantificación de obra: Se medirá la superficie realmente ejecutada según especificaciones de Proyecto, sin duplicar esquinas ni encuentros, deduciendo los huecos de superficie mayor de 1 m².

| Código | Ud | Descripción | Rendimiento | Precio | Importe |
|---|---|---|---|---|---|
| mt13ccp100k | m² | Lámina perfilada de acero galvanizado prelacado, de 0,75 mm de espesor, con nervaduras de entre 40 y 50 mm de altura de cresta, a una separación de entre 250 y 270 mm e inercia entre 15 y 25 cm4. (material) | 1.03 | 149.96 | 154.459 |
| mt13cap030a | Ud | Kit de accesorios de fijación, para láminas perfiladas, en fachadas. (material) | 0.2 | 359.17 | 71.834 |
| mo051 | h | Oficial pailero. (mano de obra) | 0.389 | 117.96 | 45.886 |
| mo098 | h | Ayudante pailero. (mano de obra) | 0.389 | 69.91 | 27.195 |
| % | % | Herramienta menor | 2 % | 299.374 | 5.987 |
|  |  | Costes directos |  |  | 305.361 |

Residuos:
- colocación: mt13ccp100k; factor de residuo 0.0383941

## Recursos

**mt13ccp100k** m² Lámina perfilada de acero galvanizado prelacado
Datos técnicos: Coste energético 283.355 MJ; Emisión de CO2 25.884 kg; Código LER 17 04 05; Masa del elemento 8.83 kg; Volumen 0.004205 m3
Residuos:
- embalaje: re170203 Plástico. (componente de residuo); rendimiento 0.021 kg; Código LER 17 02 03; Masa del elemento 1 kg; Volumen 0.001667 m3
