# Forrado de viga metálica descolgada de la losa

- Propiedad del archivo: CYPE INGENIEROS, S.A.
- Formato: FIEBDC-3/2002
- Ámbito geográfico: México
- Costes indirectos: 3.00 %
- Gastos generales: 13.00 %
- Beneficio industrial: 6.00 %
- IVA: 16.00 %

**HRO020** m² Forrado de viga metálica descolgada de la losa, por las dos caras del alma, con tabique de barro hueco sencillo, para revestir, 24x11,5x4 cm, asentado con mortero de cemento confeccionado en obra, con 250 kg/m³ de cemento, color gris, dosificación 1:6, suministrado en sacos, acabado con aplanado grueso a buena vista con mortero de cemento, confeccionado en obra, con aditivo hidrófugo, dosificación 1:3, armado y reforzado con malla antiálcalis.
Formación de forrado de viga metálica descolgada de la losa, por las dos caras del alma, realizado mediante mampostería de tabique de barro hueco sencillo, para revestir, 24x11,5x4 cm, asentada con mortero de cemento confeccionado en obra, con 250 kg/m³ de cemento, color gris, dosificación 1:6, suministrado en sacos, acabado con aplanado grueso a buena vista con mortero de cemento, confeccionado en obra, con aditivo hidrófugo, dosificación 1:3, armado y reforzado con malla antiálcalis. Incluso parte proporcional de nivelación y aplomado, mermas y roturas y limpieza.
Incluye: Preparación del mortero. Colocación de los muros divisorios, previamente humedecidos, por hiladas enteras. Repaso de juntas y limpieza. Colocación de la malla. Aplicación del mortero. Acabado superficial. Curado del mortero.
Criterio de cuantificación de proyecto: Superficie construida, medida según documentación gráfica de Proyecto.
Criterio de cuantificación de obra: Se medirá la superficie realmente ejecutada según especificaciones de Proyecto.

| Código | Ud | Descripción | Rendimiento | Precio | Importe |
|---|---|---|---|---|---|
| mt04lvc010a | Ud | Tabique de barro hueco sencillo, para revestir, 24x11,5x4 cm. (material) | 34.000 | 0.09 | 3.06 |
| mt08aaa010a | m³ | Agua. (material) | 0.004 | 1.17 | 0.00 |
| mt01arg005a | t | Arena de cantera, para mortero hecho en obra. (material) | 0.008 | 16.48 | 0.13 |
| mt08cem000f | kg | Cemento gris en sacos. (material) | 1.277 | 0.11 | 0.14 |
| mt08aaa010a | m³ | Agua. | 0.006 | 1.17 | 0.01 |
| mt01arg005a | t | Arena de cantera, para mortero hecho en obra. | 0.022 | 16.48 | 0.36 |
| mt08cem000f | kg | Cemento gris en sacos. | 6.750 | 0.11 | 0.74 |
| mt08adt010 | kg | Aditivo hidrófugo para impermeabilización de morteros u concretos. (material) | 0.135 | 0.94 | 0.13 |
| mt09var030a | m² | Malla de fibra de vidrio tejida, con impregnación de PVC, de 10x10 mm de claro, antiálcalis, de 115 a 125 g/m² y 500 µ de espesor, para armar revocos tradicionales, aplanados gruesos y morteros. (material) | 1.050 | 1.16 | 1.22 |
| mq06hor010 | h | Revolvedora de concreto. (maquinaria) | 0.014 | 1.19 | 0.02 |
| mo020 | h | Oficial albañil. (mano de obra) | 1.185 | 2.24 | 2.65 |
| mo113 | h | Cabo albañil. (mano de obra) | 1.151 | 1.13 | 1.30 |
| % | % | Costes directos complementarios | 2 % | 9.76 | 0.20 |
|  |  | Costes directos |  |  | 9.96 |
