# Cubrepilar de concreto polímero de superficie pulida

- Propiedad del archivo: CYPE INGENIEROS, S.A.
- Formato: FIEBDC-3/2002
- Ámbito geográfico: México
- Divisa: MXN
- Costes indirectos: 3.00 %
- Gastos generales: 13.00 %
- Beneficio industrial: 6.00 %
- IVA: 16.00 %

**HRP010** Ud Cubrepilar de concreto polímero de superficie pulida, color a elegir, de 350x350 mm, con anclaje metálico de acero inoxidable y grava adherida a la superficie en su cara inferior; colocación con adhesivo cementoso flexible y de gran adherencia, C2 S2 sobre una capa de regularización de mortero de cemento, confeccionado en obra, con aditivo hidrófugo, dosificación 1:3, sobre el que se introducen los anclajes metálicos.
Cubrepilar de concreto polímero de superficie pulida, color a elegir, de 350x350 mm, con anclaje metálico de acero inoxidable y grava adherida a la superficie en su cara inferior; colocación con adhesivo cementoso flexible y de gran adherencia, C2 S2 sobre una capa de regularización de mortero de cemento, confeccionado en obra, con aditivo hidrófugo, dosificación 1:3, sobre el que se introducen los anclajes metálicos.
Incluye: Replanteo de la pieza. Preparación de la superficie soporte. Colocación, aplomado, nivelación y alineación de la pieza. Limpieza.
Criterio de cuantificación de proyecto: Número de unidades previstas, según documentación gráfica de Proyecto.
Criterio de cuantificación de obra: Se medirá el número de unidades realmente ejecutadas según especificaciones de Proyecto.

| Código | Ud | Descripción | Rendimiento | Precio | Importe |
|---|---|---|---|---|---|
| mt08aaa010a | m³ | Agua. (material) | 0.006 | 20.44 | 0.12 |
| mt01arg005a | t | Arena de cantera, para mortero hecho en obra. (material) | 0.007 | 283.85 | 1.99 |
| mt08cem000f | kg | Cemento gris en sacos. (material) | 2.250 | 2.00 | 4.50 |
| mt08adt010 | kg | Aditivo hidrófugo para impermeabilización de morteros u concretos. (material) | 0.045 | 16.35 | 0.74 |
| mt20wwa040 | kg | Adhesivo cementoso flexible y de gran adherencia, C2 S2. (material) | 0.960 | 8.48 | 8.14 |
| mt20aho030j | Ud | Cubrepilar de concreto polímero de superficie pulida, color a elegir, de 350x350 mm, con anclaje metálico de acero inoxidable y grava adherida a la superficie en su cara inferior. (material) | 1.000 | 846.19 | 846.19 |
| mq06hor010 | h | Revolvedora de concreto. (maquinaria) | 0.005 | 23.07 | 0.12 |
| mo020 | h | Oficial albañil. (mano de obra) | 0.313 | 78.26 | 24.50 |
| mo113 | h | Cabo albañil. (mano de obra) | 0.363 | 45.47 | 16.51 |
| % | % | Herramienta menor | 2 % | 902.81 | 18.06 |
|  |  | Costes directos |  |  | 920.87 |
