# Sistema hidroneumático de diesel

- Propiedad del archivo: CYPE Ingenieros S.A.
- Formato: FIEBDC-3/2016
- Programa: Generador de precios de la construcción. CYPE Ingenieros, S.A.
- Fecha: 23/05/2024
- Ámbito geográfico: México
- Divisa: MXN
- Costes indirectos: 3 %
- Gastos generales: 13 %
- Beneficio industrial: 6 %
- IVA: 16 %

## I Instalaciones

### IC Calefacción, refrigeración, climatización y agua caliente sanitaria

#### ICD Combustible líquido

**ICD160** Ud Sistema hidroneumático de diesel.
Sistema hidroneumático de diesel, formado por: una bomba, con una potencia de 245 W, caudal máximo de 200 l/h, motor con protección IP55, para alimentación monofásica a 230 V; filtro; vacuómetro; válvulas de corte; válvulas de retención; manómetro; presostato de doble función; válvula de seguridad; tanque de membrana, de lámina de acero; detector de derrames con sonda; cuadro eléctrico de control y soporte metálico. Totalmente montado, conexionado y puesto en marcha por la empresa instaladora para la comprobación de su correcto funcionamiento. Sin incluir la instalación eléctrica.
Incluye: Replanteo. Colocación y fijación del sistema hidroneumático. Conexionado. Puesta en marcha.
Criterio de cuantificación de proyecto: Número de unidades previstas, según documentación gráfica de Proyecto.
Criterio de cuantificación de obra: Se medirá el número de unidades realmente ejecutadas según especificaciones de Proyecto.

| Código | Ud | Descripción | Rendimiento | Precio | Importe |
|---|---|---|---|---|---|
| mt38dep900d | Ud | Sistema hidroneumático de diesel, formado por: una bomba, con una potencia de 245 W, caudal máximo de 200 l/h, motor con protección IP55, para alimentación monofásica a 230 V; filtro; vacuómetro; válvulas de corte; válvulas de retención; manómetro; presostato de doble función; válvula de seguridad; tanque de membrana, de lámina de acero; detector de derrames con sonda; cuadro eléctrico de control y soporte metálico. (material) | 1 | 54188.92 | 54188.920 |
| mo004 | h | Oficial calefactor. (mano de obra) | 1.893 | 123.28 | 233.369 |
| mo103 | h | Ayudante calefactor. (mano de obra) | 1.893 | 72.91 | 138.019 |
| % | % | Herramienta menor | 2 % | 54560.308 | 1091.206 |
|  |  | Costes directos |  |  | 55651.514 |

## Recursos

**mt38dep900d** Ud Sistema hidroneumático de diesel
Datos técnicos: Coste energético 840.795 MJ; Emisión de CO2 58.244 kg
Residuos:
- embalaje: re150101 Envases de papel y cartón. (componente de residuo); rendimiento 1.611 kg; Código LER 15 01 01; Masa del elemento 1 kg; Volumen 0.001333 m3
