# Interruptor empotrado, antivandálico

- Propiedad del archivo: CYPE Ingenieros S.A.
- Formato: FIEBDC-3/2016
- Programa: Generador de precios de la construcción. CYPE Ingenieros, S.A.
- Fecha: 06/10/2024
- Ámbito geográfico: México
- Divisa: MXN
- Costes indirectos: 3 %
- Gastos generales: 13 %
- Beneficio industrial: 6 %
- IVA: 16 %

## I Instalaciones

### IE Eléctricas

#### IEM Mecanismos

**IEM022** Ud Interruptor empotrado, antivandálico.
Interruptor unipolar (1P), antivandálico, con grados de protección IP40 e IK07, gama media, intensidad asignada 10 AX, tensión asignada 250 V, con tecla simple, de color blanco y marco embellecedor para 1 elemento, de color blanco. Instalación empotrada.
Criterio de valoración económica: El precio no incluye la caja para mecanismo empotrado.
Incluye: Montaje, conexionado y comprobación de su correcto funcionamiento.
Criterio de cuantificación de proyecto: Número de unidades previstas, según documentación gráfica de Proyecto.
Criterio de cuantificación de obra: Se medirá el número de unidades realmente ejecutadas según especificaciones de Proyecto.

| Código | Ud | Descripción | Rendimiento | Precio | Importe |
|---|---|---|---|---|---|
| mt33gmg160a | Ud | Interruptor unipolar (1P), antivandálico, con grados de protección IP40 e IK07, según IEC 60439, para empotrar, gama media, intensidad asignada 10 AX, tensión asignada 250 V, según EN 60669. (material) | 1 | 96.26 | 96.260 |
| mt33gmg165a | Ud | Tecla simple antivandálica, con grados de protección IP40 e IK07, según IEC 60439, para interruptor/conmutador, gama media, de color blanco. (material) | 1 | 107.18 | 107.180 |
| mt33gmg960a | Ud | Marco embellecedor antivandálico, con grados de protección IP40 e IK07, según IEC 60439, para 1 elemento, gama media, de color blanco. (material) | 1 | 193.66 | 193.660 |
| mo003 | h | Oficial electricista. (mano de obra) | 0.252 | 125.33 | 31.583 |
| % | % | Herramienta menor | 2 % | 428.683 | 8.574 |
|  |  | Costes directos |  |  | 437.257 |

## Recursos

**mt33gmg160a** Ud Interruptor unipolar (1P)
Datos técnicos: Coste energético 1.080 MJ; Emisión de CO2 0.144 kg
Residuos:
- embalaje: re150101 Envases de papel y cartón. (componente de residuo); rendimiento 0.032 kg; Código LER 15 01 01; Masa del elemento 1 kg; Volumen 0.001333 m3
