# Luminaria lineal de techo

- Propiedad del archivo: CYPE INGENIEROS, S.A.
- Formato: FIEBDC-3/2002
- Ámbito geográfico: México
- Divisa: MXN
- Costes indirectos: 3.00 %
- Gastos generales: 13.00 %
- Beneficio industrial: 6.00 %
- IVA: 16.00 %

**III145** Ud Luminaria lineal de techo, no regulable, con cuerpo de aluminio extruido de color blanco, serie Line 50 S, referencia 2963120830000BM "LLEDÓ", de 25 W, alimentación a 220/240 V y 50-60 Hz, de 50x1950x75 mm, con lámpara LED LED830, temperatura de color 3000 K, difusor de policarbonato opal color hielo, índice de reproducción cromática mayor de 80, flujo luminoso 1950 lúmenes, grado de protección IP20, con kit de inicio y final de línea para luminaria lineal, referencia 296300000000BKV2 y elementos de fijación para instalación de luminaria de superficie, referencia 2933000000000; instalación en superficie.
Luminaria lineal de techo, no regulable, con cuerpo de aluminio extruido de color blanco, serie Line 50 S, referencia 2963120830000BM "LLEDÓ", de 25 W, alimentación a 220/240 V y 50-60 Hz, de 50x1950x75 mm, con lámpara LED LED830, temperatura de color 3000 K, difusor de policarbonato opal color hielo, índice de reproducción cromática mayor de 80, flujo luminoso 1950 lúmenes, grado de protección IP20, con kit de inicio y final de línea para luminaria lineal, referencia 296300000000BKV2 y elementos de fijación para instalación de luminaria de superficie, referencia 2933000000000; instalación en superficie.
Incluye: Replanteo. Montaje, conexionado y comprobación de su correcto funcionamiento.
Criterio de cuantificación de proyecto: Número de unidades previstas, según documentación gráfica de Proyecto.
Criterio de cuantificación de obra: Se medirá el número de unidades realmente ejecutadas según especificaciones de Proyecto.

| Código | Ud | Descripción | Rendimiento | Precio | Importe |
|---|---|---|---|---|---|
| mt34lle130bk | Ud | Luminaria lineal de techo, no regulable, con cuerpo de aluminio extruido de color blanco, serie Line 50 S, referencia 2963120830000BM "LLEDÓ", de 25 W, alimentación a 220/240 V y 50-60 Hz, de 50x1950x75 mm, con lámpara LED LED830, temperatura de color 3000 K, difusor de policarbonato opal color hielo, índice de reproducción cromática mayor de 80, flujo luminoso 1950 lúmenes, grado de protección IP20. (material) | 1.000 | 5225.15 | 5225.15 |
| mt34lle131b | Ud | Kit de inicio y final de línea para luminaria lineal, referencia 296300000000BKV2 "LLEDÓ", con regletas de conexión. (material) | 1.000 | 794.08 | 794.08 |
| mt34lle134a | Ud | Elementos de fijación para instalación de luminaria de superficie, referencia 2933000000000 "LLEDÓ". (material) | 1.000 | 133.05 | 133.05 |
| mo003 | h | Oficial electricista. (mano de obra) | 0.375 | 80.58 | 30.22 |
| mo102 | h | Ayudante electricista. (mano de obra) | 0.375 | 47.30 | 17.74 |
| % | % | Herramienta menor | 2 % | 6200.24 | 124.00 |
|  |  | Costes directos |  |  | 6324.24 |
