# Carril electrificado trifásico universal

- Propiedad del archivo: CYPE INGENIEROS, S.A.
- Formato: FIEBDC-3/2002
- Ámbito geográfico: México
- Divisa: MXN
- Costes indirectos: 3.00 %
- Gastos generales: 13.00 %
- Beneficio industrial: 6.00 %
- IVA: 16.00 %

**III205** m Carril electrificado trifásico universal, para 230/400 V de tensión y 16 A de intensidad máxima, formado por perfil de aluminio extruido, de 56x32,5x1000 mm, de color negro, modelo VINXTSF41002 "LLEDÓ"; tres circuitos independientes más uno neutro y otro de toma de tierra; protección IP20 y aislamiento clase F; instalación empotrada.
Carril electrificado trifásico universal, para 230/400 V de tensión y 16 A de intensidad máxima, formado por perfil de aluminio extruido, de 56x32,5x1000 mm, de color negro, modelo VINXTSF41002 "LLEDÓ"; tres circuitos independientes más uno neutro y otro de toma de tierra; protección IP20 y aislamiento clase F; instalación empotrada.
Incluye: Replanteo y trazo. Montaje, conexionado y comprobación de su correcto funcionamiento.
Criterio de cuantificación de proyecto: Longitud medida según documentación gráfica de Proyecto.
Criterio de cuantificación de obra: Se medirá la longitud realmente ejecutada según especificaciones de Proyecto.
Criterio de valoración económica: El precio no incluye las ayudas de albañilería para instalaciones.

| Código | Ud | Descripción | Rendimiento | Precio | Importe |
|---|---|---|---|---|---|
| mt34ctl015aa | m | Carril electrificado trifásico universal, para 230/400 V de tensión y 16 A de intensidad máxima, formado por perfil de aluminio extruido, de 56x32,5x1000 mm, de color negro, modelo VINXTSF41002 "LLEDÓ"; tres circuitos independientes más uno neutro y otro de toma de tierra; protección IP20 y aislamiento clase F, para empotrar. (material) | 1.000 | 753.79 | 753.79 |
| mo003 | h | Oficial electricista. (mano de obra) | 0.125 | 80.58 | 10.07 |
| mo102 | h | Ayudante electricista. (mano de obra) | 0.125 | 47.30 | 5.91 |
| % | % | Herramienta menor | 2 % | 769.77 | 15.40 |
|  |  | Costes directos |  |  | 785.17 |
