# Puerta principal de acero galvanizado de una hoja

- Propiedad del archivo: CYPE INGENIEROS, S.A.
- Formato: FIEBDC-3/2002
- Ámbito geográfico: México
- Costes indirectos: 3.00 %
- Gastos generales: 13.00 %
- Beneficio industrial: 6.00 %
- IVA: 16.00 %

**LPA100** Ud Puerta principal de acero galvanizado de una hoja, 790x2040 mm de anchura y altura de paso, troquelada con un cuarterón superior y otro inferior a una cara, acabado pintado con resina de epoxi color blanco, cerradura con tres puntos de cierre, y premarco.
Suministro y colocación de puerta principal de una hoja de 52 mm de espesor, 790x2040 mm de anchura y altura de paso, acabado pintado con resina de epoxi color blanco formada por dos láminas de acero galvanizado de 1 mm de espesor, plegadas, troqueladas con un cuarterón superior y otro inferior a una cara, ensambladas y montadas, con cámara intermedia rellena de poliuretano, sobre marco de acero galvanizado de 1,5 mm de espesor con garras de anclaje a obra, cerradura con tres puntos de cierre, premarco de acero galvanizado con garras de anclaje a obra, sellado perimetral de juntas por medio de un cordón de silicona neutra. Elaborada en taller, con ajuste y fijación en obra. Totalmente montada y probada.
Incluye: Colocación del premarco. Colocación de la puerta. Ajuste final de la hoja. Sellado de juntas perimetrales.
Criterio de cuantificación de proyecto: Número de unidades previstas, según documentación gráfica de Proyecto.
Criterio de cuantificación de obra: Se medirá el número de unidades realmente ejecutadas según especificaciones de Proyecto.

| Código | Ud | Descripción | Rendimiento | Precio | Importe |
|---|---|---|---|---|---|
| mt26pec010baaa | Ud | Puerta principal de una hoja de 52 mm de espesor, 790x2040 mm de anchura y altura de paso, acabado pintado con resina de epoxi color blanco formada por dos láminas de acero galvanizado de 1 mm de espesor, plegadas, troqueladas con un cuarterón superior y otro inferior a una cara, ensambladas y montadas, con cámara intermedia rellena de poliuretano, sobre marco de acero galvanizado de 1,5 mm de espesor con garras de anclaje a obra, incluso bisagras de acero latonado con regulación en las tres direcciones, bulones antipalanca, mirilla, cerradura de seguridad embutida con tres puntos de cierre, cilindro de latón con llave, escudo de seguridad tipo roseta y jaladera para la parte exterior y escudo y manija de latón para la parte interior. (material) | 1.000 | 250.29 | 250.29 |
| mt26pec015a | Ud | Premarco de acero galvanizado, para puerta principal de acero galvanizado de una hoja, con garras de anclaje a obra. (material) | 1.000 | 37.89 | 37.89 |
| mt15sja100 | Ud | Cartucho de masilla de silicona neutra. (material) | 0.200 | 3.77 | 0.75 |
| mo020 | h | Oficial albañil. (mano de obra) | 0.592 | 2.62 | 1.55 |
| mo113 | h | Cabo albañil. (mano de obra) | 0.592 | 1.33 | 0.79 |
| mo018 | h | Oficial 1ª cerrajero. (mano de obra) | 0.651 | 2.66 | 1.73 |
| mo059 | h | Ayudante cerrajero. (mano de obra) | 0.651 | 1.38 | 0.90 |
| % | % | Herramienta menor | 2 % | 293.90 | 5.88 |
|  |  | Costes directos |  |  | 299.78 |
