# Puerta interior batiente, de madera

- Propiedad del archivo: CYPE Ingenieros S.A.
- Formato: FIEBDC-3/2016
- Programa: Generador de precios de la construcción. CYPE Ingenieros, S.A.
- Fecha: 23/05/2024
- Ámbito geográfico: México
- Divisa: MXN
- Costes indirectos: 3 %
- Gastos generales: 13 %
- Beneficio industrial: 6 %
- IVA: 16 %

## L Puertas, ventanas, closets, cerrajería, vidrios y protecciones solares

### LP Puertas interiores

#### LPM De madera

**LPM010** Ud Puerta interior batiente, de madera.
Puerta interior batiente, maciza, de una hoja de 213x60x4 cm, con bastidor, refuerzos y paneles de madera de pino (Pinus ponderosa), barnizada en taller; marco de madera maciza. Incluso chambrana del mismo material y acabado que la hoja, bisagras, herrajes de colgar, de cierre y manija sobre escudo largo de latón, color negro, acabado brillante, serie básica.
Incluye: Presentación de la puerta. Colocación, aplomado y nivelación de marcos. Recibido a la obra de los elementos de fijación de marcos. Colocación de los herrajes de colgar. Colocación de la hoja. Colocación de los herrajes de cierre. Colocación de accesorios. Ajuste final.
Criterio de cuantificación de proyecto: Número de unidades previstas, según documentación gráfica de Proyecto.
Criterio de cuantificación de obra: Se medirá el número de unidades realmente ejecutadas según especificaciones de Proyecto.

| Código | Ud | Descripción | Rendimiento | Precio | Importe |
|---|---|---|---|---|---|
| mt22aap080Maa | Ud | Marco de madera maciza de pino (Pinus ponderosa), para puerta de una hoja, de 213x60x4,0 cm, con elementos de fijación. (material) | 1 | 329.25 | 329.250 |
| mt22ppf180hb | Ud | Hoja de puerta interior maciza, bastidor, refuerzos y paneles de madera de pino (Pinus ponderosa), barnizada en taller, de 213x60x4,0 cm. (material) | 1 | 2248.84 | 2248.840 |
| mt22atc040a | m | Chambrana de madera de pino (Pinus ponderosa), 19x58 mm, barnizado en taller. (material) | 10 | 46.01 | 460.100 |
| mt23ibl010jb | Ud | Pernio de 100x58 mm, con remate, de latón, acabado brillante, para puerta de paso interior. (material) | 3 | 15.16 | 45.480 |
| mt23ppb031 | Ud | Tornillo de latón 21/35 mm. (material) | 18 | 1.23 | 22.140 |
| mt23ppb200 | Ud | Cerradura de embutir, frente, accesorios y tornillos de atado, para puerta de paso interior. (material) | 1 | 232.51 | 232.510 |
| mt23hbl010aa | Ud | Juego de manija y escudo largo de latón, color negro, acabado brillante, serie básica, para puerta interior. (material) | 1 | 167.29 | 167.290 |
| mo017 | h | Oficial carpintero. (mano de obra) | 1.136 | 121.71 | 138.263 |
| mo058 | h | Ayudante carpintero. (mano de obra) | 1.136 | 73.5 | 83.496 |
| % | % | Herramienta menor | 2 % | 3727.369 | 74.547 |
|  |  | Costes directos |  |  | 3801.916 |

Residuos:
- colocación: mt22aap080Maa Marco de madera maciza de pino (Pinus ponderosa), para puerta de una hoja, de 213x60x4,0 cm, con elementos de fijación; factor de residuo 0.014
- colocación: mt22ppf180hb; factor de residuo 0.00269612
- colocación: mt22atc040a Chambrana de madera de pino (Pinus ponderosa), 19x58 mm, barnizado en taller; factor de residuo 0.0028
- colocación: mt23ppb031 Tornillo de latón 21/35 mm; factor de residuo 0.01

## Recursos

**mt22aap080Maa** Ud Marco de madera maciza de pino (Pinus ponderosa), para puerta de una hoja, de 213x60x4,0 cm, con elementos de fijación
Datos técnicos: Coste energético 777.146 MJ; Emisión de CO2 -11.943 kg; Código LER 17 02 01; Masa del elemento 9.2 kg; Volumen 0.008364 m3
Residuos:
- embalaje: re170203 Plástico. (componente de residuo); rendimiento 0.08 kg; Código LER 17 02 03; Masa del elemento 1 kg; Volumen 0.001667 m3

**mt22ppf180hb** Ud Hoja de puerta interior maciza
Datos técnicos: Coste energético 1153.916 MJ; Emisión de CO2 26.938 kg; Código LER 17 02 01; Masa del elemento 28.35 kg; Volumen 0.025773 m3
Residuos:
- embalaje: re150101 Envases de papel y cartón. (componente de residuo); rendimiento 0.254 kg; Código LER 15 01 01; Masa del elemento 1 kg; Volumen 0.001333 m3
- embalaje: re170203 Plástico; rendimiento 0.127 kg
- embalaje: re170604 Materiales de aislamiento distintos de los especificados en los códigos 17 06 01 y 17 06 03. (componente de residuo); rendimiento 0.013 kg; Código LER 17 06 04; Masa del elemento 1 kg; Volumen 0.001667 m3

**mt22atc040a** m Chambrana de madera de pino (Pinus ponderosa), 19x58 mm, barnizado en taller
Datos técnicos: Coste energético 16.290 MJ; Emisión de CO2 0.378 kg; Código LER 17 02 01; Masa del elemento 0.4 kg; Volumen 0.000364 m3
Residuos:
- embalaje: re170203 Plástico; rendimiento 0.002 kg

**mt23ppb031** Ud Tornillo de latón 21/35 mm
Datos técnicos: Coste energético 1.266 MJ; Emisión de CO2 0.086 kg; Código LER 17 04 01; Masa del elemento 0.0072 kg; Volumen 0.000005 m3
Residuos:
- embalaje: re150101 Envases de papel y cartón; rendimiento 0.001 kg

**mt23hbl010aa** Ud Juego de manija y escudo largo de latón, color negro, acabado brillante, serie básica, para puerta interior
Datos técnicos: Coste energético 19.366 MJ; Emisión de CO2 1.359 kg
Residuos:
- embalaje: re150101 Envases de papel y cartón; rendimiento 0.072 kg
