# Aislamiento térmico intermedio en muro divisorio de placas, formado por panel semirrígido de lana mineral, espesor 65 mm, colocado entre los postes de la estructura portante

- Propiedad del archivo: CYPE INGENIEROS, S.A.
- Formato: FIEBDC-3/2002
- Ámbito geográfico: México
- Divisa: MXN
- Costes indirectos: 3.00 %
- Gastos generales: 13.00 %
- Beneficio industrial: 6.00 %
- IVA: 16.00 %

**NAP020** m² Aislamiento térmico intermedio en muro divisorio de placas, formado por panel semirrígido de lana mineral, espesor 65 mm, colocado entre los postes de la estructura portante.
Aislamiento térmico intermedio en muro divisorio de placas, formado por panel semirrígido de lana mineral, espesor 65 mm, colocado entre los postes de la estructura portante.
Incluye: Corte y preparación del aislamiento a colocar entre los postes. Colocación del aislamiento entre los postes.
Criterio de cuantificación de proyecto: Superficie medida según documentación gráfica de Proyecto.
Criterio de cuantificación de obra: Se medirá la superficie realmente ejecutada según especificaciones de Proyecto.

| Código | Ud | Descripción | Rendimiento | Precio | Importe |
|---|---|---|---|---|---|
| mt16lra060c | m² | Panel semirrígido de lana mineral, espesor 65 mm. (material) | 1.000 | 104.12 | 104.12 |
| mo054 | h | Oficial colocador de aislantes. (mano de obra) | 0.063 | 80.58 | 5.08 |
| mo101 | h | Ayudante colocador de aislantes. (mano de obra) | 0.063 | 47.38 | 2.98 |
| % | % | Herramienta menor | 2 % | 112.18 | 2.24 |
|  |  | Costes directos |  |  | 114.42 |
