# Amortiguador metálico de 6 muelles

- Propiedad del archivo: CYPE INGENIEROS, S.A.
- Formato: FIEBDC-3/2002
- Ámbito geográfico: México
- Divisa: MXN
- Costes indirectos: 3.00 %
- Gastos generales: 13.00 %
- Beneficio industrial: 6.00 %
- IVA: 16.00 %

**NBI030** Ud Amortiguador metálico de 6 muelles, de 260x170x127 mm, de 1244 kg de carga mínima y 2900 kg de carga máxima, formado por 6 muelles de acero de alta resistencia acabado con pintura epoxi color azul, cazoletas metálicas adheridas mediante doble sistema de seguridad por pilotes internos y masilla viscoelástica, piezas internas de polietileno y base metálica en ambos extremos con orificios abiertos, montado en suelo, bancada o estructura. Incluso accesorios de montaje.
Amortiguador metálico de 6 muelles, de 260x170x127 mm, de 1244 kg de carga mínima y 2900 kg de carga máxima, formado por 6 muelles de acero de alta resistencia acabado con pintura epoxi color azul, cazoletas metálicas adheridas mediante doble sistema de seguridad por pilotes internos y masilla viscoelástica, piezas internas de polietileno y base metálica en ambos extremos con orificios abiertos, montado en suelo, bancada o estructura. Incluso accesorios de montaje.
Incluye: Replanteo. Colocación del amortiguador.
Criterio de cuantificación de proyecto: Número de unidades previstas, según documentación gráfica de Proyecto.
Criterio de cuantificación de obra: Se medirá el número de unidades realmente ejecutadas según especificaciones de Proyecto.

| Código | Ud | Descripción | Rendimiento | Precio | Importe |
|---|---|---|---|---|---|
| mt16avg050cAc | Ud | Amortiguador metálico de 6 muelles, de 260x170x127 mm, de 1244 kg de carga mínima y 2900 kg de carga máxima, formado por 6 muelles de acero de alta resistencia acabado con pintura epoxi color azul, cazoletas metálicas adheridas mediante doble sistema de seguridad por pilotes internos y masilla viscoelástica, piezas internas de polietileno y base metálica en ambos extremos con orificios abiertos, para montar en suelo, bancada o estructura. (material) | 1.000 | 6485.41 | 6485.41 |
| mo011 | h | Oficial montador. (mano de obra) | 0.165 | 85.62 | 14.13 |
| mo080 | h | Ayudante montador. (mano de obra) | 0.165 | 43.61 | 7.20 |
| % | % | Herramienta menor | 2 % | 6506.74 | 130.13 |
|  |  | Costes directos |  |  | 6636.87 |
