# Sellado de juntas de movimiento con banda de refuerzo flexible, de 125 mm de anchura, fijada al soporte mediante adhesivo bicomponente

- Propiedad del archivo: CYPE INGENIEROS, S.A.
- Formato: FIEBDC-3/2002
- Ámbito geográfico: México
- Divisa: MXN
- Costes indirectos: 3.00 %
- Gastos generales: 13.00 %
- Beneficio industrial: 6.00 %
- IVA: 16.00 %

**NIJ060** m Sellado de juntas de movimiento con banda de refuerzo flexible, de 125 mm de anchura, fijada al soporte mediante adhesivo bicomponente.
Sellado de juntas de movimiento con banda de refuerzo flexible, de 125 mm de anchura y 0,3 mm de espesor, fijada al soporte mediante adhesivo bicomponente, aplicado con llana. Incluso parte proporcional de preparación del soporte.
Incluye: Preparación del soporte. Aplicación del adhesivo. Colocación de la banda.
Criterio de cuantificación de proyecto: Longitud medida según documentación gráfica de Proyecto.
Criterio de cuantificación de obra: Se medirá la longitud realmente ejecutada según especificaciones de Proyecto.

| Código | Ud | Descripción | Rendimiento | Precio | Importe |
|---|---|---|---|---|---|
| mt15res060a | kg | Adhesivo bicomponente, a base de una dispersión acrílica sin disolventes y polvo de cemento, para el sellado de juntas. (material) | 0.250 | 225.76 | 56.44 |
| mt15res030a | m | Banda de refuerzo flexible, de 125 mm de anchura y 0,3 mm de espesor, para sellado de juntas de movimiento, suministrada en rollos de 30 m de longitud. (material) | 1.100 | 135.67 | 149.24 |
| mo032 | h | Oficial aplicador de productos impermeabilizantes. (mano de obra) | 0.235 | 82.84 | 19.47 |
| mo070 | h | Ayudante aplicador de productos impermeabilizantes. (mano de obra) | 0.235 | 43.61 | 10.25 |
| % | % | Herramienta menor | 2 % | 235.40 | 4.71 |
|  |  | Costes directos |  |  | 240.11 |
