# Techumbre plana transitable, no ventilada, con piso fijo, tipo convencional, para tráfico rodado. Impermeabilización con mantos prefabricados asfálticos, tipo monocapa mejorada

- Propiedad del archivo: CYPE Ingenieros S.A.
- Formato: FIEBDC-3/2016
- Programa: Generador de precios de la construcción. CYPE Ingenieros, S.A.
- Fecha: 06/10/2024
- Ámbito geográfico: México
- Divisa: MXN
- Costes indirectos: 3 %
- Gastos generales: 13 %
- Beneficio industrial: 6 %
- IVA: 16 %

## Q Techumbres

### QA Planas transitables, no ventiladas

#### QAC Con piso fijo, para tráfico rodado

**QAC011** m² Techumbre plana transitable, no ventilada, con piso fijo, tipo convencional, para tráfico rodado. Impermeabilización con mantos prefabricados asfálticos, tipo monocapa mejorada.
Techumbre plana transitable, no ventilada, con piso fijo, tipo convencional, pendiente del 1% al 15%, para tráfico rodado. FORMACIÓN DE PENDIENTES: mediante encintado de limatesas, limahoyas y juntas con maestras de tabique de barro hueco doble y capa de concreto ligero, de resistencia a compresión 2,0 MPa y 690 kg/m³ de densidad, confeccionado en obra con arcilla expandida y cemento gris, con espesor medio de 10 cm; con capa de regularización de mortero de cemento, confeccionado en obra, dosificación 1:6 de 2 cm de espesor, acabado flotado; IMPERMEABILIZACIÓN: tipo monocapa, adherida, formada por manto prefabricado de betún modificado con elastómero SBS, de 4 mm de espesor, con armado de fieltro de poliéster no tejido de 160 g/m², mejorada con manto prefabricado de betún aditivado con plastómero APP, previa imprimación con emulsión asfáltica aniónica con cargas; CAPA DE PROTECCIÓN: pavimento de aglomerado asfáltico, con mezcla bituminosa discontinua en caliente, de tipo abierta (porcentaje de huecos > 12%), con agregado granítico de 8 mm de tamaño máximo, y betún asfáltico de penetración, de 8 cm de espesor.
Criterio de valoración económica: El precio no incluye la ejecución y el sellado de las juntas ni la ejecución de remates en los encuentros con paramentos y desagües.
Incluye: Replanteo de los puntos singulares. Replanteo de las pendientes y trazo de limatesas, limahoyas y juntas. Formación de pendientes mediante encintado de limatesas, limahoyas y juntas con maestras de muro divisorio. Relleno de juntas con poliestireno expandido. Colado y regleado del concreto ligero hasta alcanzar el nivel de coronación de las maestras. Colado, extendido y regleado del mortero de regularización. Limpieza y preparación de la superficie. Colocación de la impermeabilización. Extendido y compactación de la capa de rodadura.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 3 | 4.89 | 14.670 |
| mt01arl030b | m³ | Arcilla expandida, suministrada en sacos Big Bag. (material) | 0.105 | 2111.63 | 221.721 |
| mt08cem000f | kg | Cemento gris en sacos. (material) | 25 | 2.22 | 55.500 |
| mt08aaa010a | m³ | Agua. (material) | 0.011 | 22.64 | 0.249 |
| mt16pea020b | m² | Panel rígido de poliestireno expandido, mecanizado lateral recto, de 20 mm de espesor, resistencia térmica 0,55 m²K/W, conductividad térmica 0,036 W/(mK), para junta de contracción. (material) | 0.01 | 39.69 | 0.397 |
| mt01arg005a | t | Arena de cantera, para mortero hecho en obra. (material) | 0.033 | 312.71 | 10.319 |
| mt14lba010q | m² | Manto prefabricado de betún modificado con elastómero SBS, de 4 mm de espesor, masa nominal 4,8 kg/m², con armado de fieltro de poliéster no tejido de 160 g/m², acabado en una cara con fieltro de poliéster de 130 g/m², de superficie no protegida. (material) | 1.1 | 325.26 | 357.786 |
| mt14lad010a | m² | Manto prefabricado de betún aditivado con plastómero APP, de 2,5 mm de espesor, masa nominal 3 kg/m², con armado de fieltro de fibra de vidrio de 60 g/m², de superficie no protegida. (material) | 1.1 | 101.14 | 111.254 |
| mt14iea020c | kg | Emulsión asfáltica aniónica con cargas. (material) | 0.3 | 97.69 | 29.307 |
| mt47aag010qa | t | Mezcla bituminosa discontinua en caliente, de tipo abierta (porcentaje de huecos > 12%), con agregado granítico de 8 mm de tamaño máximo, y betún asfáltico de penetración. (material) | 0.184 | 1678.16 | 308.781 |
| mq11ext030 | h | Extendedora asfáltica de cadenas, de 81 kW. (maquinaria) | 0.007 | 3518.82 | 24.632 |
| mq02ron010a | h | Rodillo vibrante tándem autopropulsado, de 24,8 kW, de 2450 kg, anchura de trabajo 100 cm. (maquinaria) | 0.003 | 862.61 | 2.588 |
| mq06hor010 | h | Revolvedora de concreto eléctrica con una capacidad de amasado de 160 l. (maquinaria) | 0.082 | 53.42 | 4.380 |
| mo020 | h | Oficial albañil. (mano de obra) | 0.366 | 121.97 | 44.641 |
| mo113 | h | Cabo albañil. (mano de obra) | 0.745 | 71.46 | 53.238 |
| mo029 | h | Oficial aplicador de membranas y mantos impermeabilizantes. (mano de obra) | 0.126 | 121.97 | 15.368 |
| mo067 | h | Ayudante aplicador de membranas y mantos impermeabilizantes. (mano de obra) | 0.126 | 74.26 | 9.357 |
| % | % | Herramienta menor | 2 % | 1264.188 | 25.284 |
|  |  | Costes directos |  |  | 1289.472 |

Residuos:
- colocación: mt04lvc010c Tabique de barro hueco doble, para revestir, 24x11,5x9 cm, densidad 780 kg/m³; factor de residuo 0.04494
- colocación: mt01arl030b Arcilla expandida, suministrada en sacos Big Bag; factor de residuo 0.003
- colocación: mt08cem000f Cemento gris en sacos; factor de residuo 0.0063
- colocación: mt16pea020b; factor de residuo 0.048
- colocación: mt01arg005a Arena de cantera, para mortero hecho en obra; factor de residuo 0.00501329
- colocación: mt14lba010q; factor de residuo 0.0449558
- colocación: mt14lad010a; factor de residuo 0.07
- colocación: mt14iea020c Emulsión asfáltica aniónica con cargas; factor de residuo 0.007
- colocación: mt47aag010qa; factor de residuo 0.0105

## Recursos

**mt04lvc010c** Ud Tabique de barro hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030b** m³ Arcilla expandida, suministrada en sacos Big Bag
Datos técnicos: Coste energético 1051.540 MJ; Emisión de CO2 67.918 kg; Código LER 01 04 09; Masa del elemento 350 kg; Volumen 0.21875 m3
Residuos:
- embalaje: re170203 Plástico; rendimiento 1.75 kg

**mt08cem000f** kg Cemento gris en sacos
Datos técnicos: Coste energético 7.174 MJ; Emisión de CO2 0.904 kg; Código LER 17 01 01; Masa del elemento 1 kg; Volumen 0.000667 m3
Residuos:
- embalaje: re150101 Envases de papel y cartón. (componente de residuo); rendimiento 0.014 kg; Código LER 15 01 01; Masa del elemento 1 kg; Volumen 0.001333 m3
- embalaje: re170201 Madera; rendimiento 0.001 kg
- embalaje: re170203 Plástico; rendimiento 0.003 kg

**mt08aaa010a** m³ Agua
Datos técnicos: Coste energético 60.000 MJ; Emisión de CO2 30.000 kg

**mt16pea020b** m² Panel rígido de poliestireno expandido
Datos técnicos: Coste energético 57.501 MJ; Emisión de CO2 1.999 kg; Código LER 17 06 04; Masa del elemento 0.6 kg; Volumen 0.001 m3
Residuos:
- embalaje: re170203 Plástico; rendimiento 0.024 kg

**mt01arg005a** t Arena de cantera, para mortero hecho en obra
Datos técnicos: Coste energético 75.000 MJ; Emisión de CO2 4.000 kg; Código LER 01 04 08; Masa del elemento 1000 kg; Volumen 0.666667 m3

**mt14lba010q** m² Manto prefabricado de betún modificado con elastómero SBS
Datos técnicos: Coste energético 280.262 MJ; Emisión de CO2 7.893 kg; Código LER 17 03 02; Masa del elemento 4.8 kg; Volumen 0.0048 m3
Residuos:
- embalaje: re170203 Plástico; rendimiento 0.064 kg

**mt14lad010a** m² Manto prefabricado de betún aditivado con plastómero APP
Datos técnicos: Coste energético 176.114 MJ; Emisión de CO2 4.981 kg; Código LER 17 03 02; Masa del elemento 3 kg; Volumen 0.003 m3
Residuos:
- embalaje: re170203 Plástico; rendimiento 0.05 kg

**mt14iea020c** kg Emulsión asfáltica aniónica con cargas
Datos técnicos: Coste energético 31.940 MJ; Emisión de CO2 0.230 kg; Código LER 17 03 02; Masa del elemento 1 kg; Volumen 0.001 m3

**mt47aag010qa** t Mezcla bituminosa discontinua en caliente
Datos técnicos: Coste energético 3024.300 MJ; Emisión de CO2 19.960 kg; Código LER 17 03 02; Masa del elemento 1000 kg; Volumen 1 m3
