# Forrado de ductos de instalaciones en techumbre plana, mediante mampostería de tabique de barro hueco para revestir, de 0,25 m² de sección y 1 m de altura

- Propiedad del archivo: CYPE INGENIEROS, S.A.
- Formato: FIEBDC-3/2002
- Ámbito geográfico: México
- Divisa: MXN
- Costes indirectos: 3.00 %
- Gastos generales: 13.00 %
- Beneficio industrial: 6.00 %
- IVA: 16.00 %

**QRF010** Ud Forrado de ductos de instalaciones en techumbre plana, mediante mampostería de tabique de barro hueco para revestir, de 0,25 m² de sección y 1 m de altura.
Formación de mampostería de tabique de barro hueco para revestir, de 0,25 m² de sección y 1 m de altura, recibida y enfoscada exteriormente con mortero de cemento, confeccionado en obra, dosificación 1:6, para forrado de ductos de instalaciones situados en techumbre plana. Incluso parte proporcional de mermas y roturas, adarajas y ejecución de encuentros y puntos singulares.
Incluye: Replanteo y trazo en la losa de los muros divisorios a realizar. Colocación y aplomado de miras de referencia. Colocación de los muros divisorios, previamente humedecidos, por hiladas enteras. Repaso de juntas y limpieza. Aplanado grueso de la superficie.
Criterio de cuantificación de proyecto: Número de unidades previstas, según documentación gráfica de Proyecto.
Criterio de cuantificación de obra: Se medirá el número de unidades realmente ejecutadas según especificaciones de Proyecto.

| Código | Ud | Descripción | Rendimiento | Precio | Importe |
|---|---|---|---|---|---|
| mt04lvc010d | Ud | Tabique de barro hueco triple, para revestir, 24x11,5x11,5 cm, densidad 780 kg/m³. (material) | 70.000 | 2.47 | 172.90 |
| mt08aaa010a | m³ | Agua. (material) | 0.020 | 20.40 | 0.41 |
| mt01arg005a | t | Arena de cantera, para mortero hecho en obra. (material) | 0.112 | 283.32 | 31.73 |
| mt08cem000f | kg | Cemento gris en sacos. (material) | 17.200 | 2.00 | 34.40 |
| mq06hor010 | h | Revolvedora de concreto. (maquinaria) | 0.048 | 22.99 | 1.10 |
| mo020 | h | Oficial albañil. (mano de obra) | 0.809 | 78.26 | 63.31 |
| mo077 | h | Ayudante albañil. (mano de obra) | 1.100 | 47.38 | 52.12 |
| % | % | Herramienta menor | 2 % | 355.97 | 7.12 |
|  |  | Costes directos |  |  | 363.09 |
