# Techumbre inclinada de placas asfálticas 10 ondas de perfil ondulado y color negro, fijadas mecánicamente, con una pendiente mayor del 10%

- Propiedad del archivo: CYPE INGENIEROS, S.A.
- Formato: FIEBDC-3/2002
- Ámbito geográfico: México
- Divisa: MXN
- Costes indirectos: 3.00 %
- Gastos generales: 13.00 %
- Beneficio industrial: 6.00 %
- IVA: 16.00 %

**QTF030** m² Techumbre inclinada de placas asfálticas 10 ondas de perfil ondulado y color negro, fijadas mecánicamente, con una pendiente mayor del 10%.
Suministro y montaje de cobertura de faldones de techumbres inclinadas, con una pendiente mayor del 10%, con placas asfálticas 10 ondas de perfil ondulado y color negro, a base de fibras minerales y vegetales saturadas con una emulsión bituminosa a altas temperaturas, fijadas mecánicamente a cualquier tipo de correa estructural (no incluida en este precio). Incluso parte proporcional de solapes, elementos de fijación, accesorios, juntas, remates perimetrales y otras piezas de remate para la resolución de puntos singulares.
Incluye: Replanteo de las placas por faldón. Corte, preparación y colocación de las placas. Ejecución de juntas y perímetro. Fijación mecánica de las placas. Resolución de puntos singulares con piezas de remate.
Criterio de cuantificación de proyecto: Superficie medida en verdadera magnitud, según documentación gráfica de Proyecto.
Criterio de cuantificación de obra: Se medirá, en verdadera magnitud, la superficie realmente ejecutada según especificaciones de Proyecto.

| Código | Ud | Descripción | Rendimiento | Precio | Importe |
|---|---|---|---|---|---|
| mt13lpo010g | m² | Placa asfáltica 10 ondas de perfil ondulado y color negro, a base de fibras minerales y vegetales saturadas con una emulsión bituminosa a altas temperaturas. (material) | 1.200 | 143.17 | 171.80 |
| mt13lpo040a | m | Pieza de cumbrera, color negro, para techumbres de placas. (material) | 0.100 | 105.70 | 10.57 |
| mt13lpo020a | m | Pieza de remate perimetral para techumbres de placas. (material) | 0.100 | 86.81 | 8.68 |
| mt13lpo070a | Ud | Aireador de 86x47 cm, para techumbres de placas. (material) | 0.020 | 1367.11 | 27.34 |
| mt13blw120 | Ud | Tornillo autotaladrante para fijación de placas. (material) | 2.000 | 7.59 | 15.18 |
| mo051 | h | Oficial pailero. (mano de obra) | 0.106 | 85.62 | 9.08 |
| mo098 | h | Ayudante pailero. (mano de obra) | 0.106 | 43.61 | 4.62 |
| % | % | Herramienta menor | 2 % | 247.27 | 4.95 |
|  |  | Costes directos |  |  | 252.22 |
