# Revestimiento mural con plancha de acero inoxidable

- Propiedad del archivo: CYPE Ingenieros S.A.
- Formato: FIEBDC-3/2016
- Programa: Generador de precios de la construcción. CYPE Ingenieros, S.A.
- Fecha: 24/10/2022
- Ámbito geográfico: México
- Divisa: MXN
- Costes indirectos: 3 %
- Gastos generales: 13 %
- Beneficio industrial: 6 %
- IVA: 16 %

## R Revestimientos y lambrines

### RD Decorativos

#### RDE Metálicos

**RDE010** m² Revestimiento mural con plancha de acero inoxidable.
Revestimiento decorativo de paramentos interiores con plancha, de acero inoxidable AISI 304, de 1 mm de espesor, acabado esmerilado, cortada a medida, fijación con tornillos de acero galvanizado a una estructura metálica de perfiles de plancha de acero galvanizado, de 85 mm de anchura, anclada al paramento vertical cada 600 mm, con anclajes mecánicos con taquete de nylon y tornillo de acero galvanizado, de cabeza avellanada.
Incluye: Limpieza y preparación de la superficie soporte. Replanteo. Fijación de los perfiles sobre el paramento. Corte y preparación del revestimiento. Colocación y fijación del revestimiento. Resolución de encuentros y puntos singulares.
Criterio de cuantificación de proyecto: Superficie medida según documentación gráfica de Proyecto, deduciendo los huecos de superficie mayor de 2 m².
Criterio de cuantificación de obra: Se medirá la superficie realmente ejecutada según especificaciones de Proyecto, deduciendo los huecos de superficie mayor de 2 m².

| Código | Ud | Descripción | Rendimiento | Precio | Importe |
|---|---|---|---|---|---|
| mt29pme030a | m | Perfil de plancha de acero galvanizado, de 85 mm de anchura. (material) | 1.66 | 17.8 | 29.548 |
| mt26aaa033a | Ud | Anclaje mecánico con taquete de nylon y tornillo de acero galvanizado, de cabeza avellanada. (material) | 12 | 4.81 | 57.720 |
| mt29pme010q | m² | Plancha, de acero inoxidable AISI 304, de 1 mm de espesor, acabado esmerilado, cortada a medida, para revestimiento de paramentos verticales interiores. (material) | 1.05 | 300.15 | 315.158 |
| mt29pme040a | Ud | Tornillo de acero galvanizado. (material) | 9.33 | 0.38 | 3.545 |
| mo018 | h | Oficial 1ª cerrajero. (mano de obra) | 0.338 | 101.52 | 34.314 |
| mo059 | h | Ayudante cerrajero. (mano de obra) | 0.338 | 61.11 | 20.655 |
| % | % | Herramienta menor | 2 % | 460.940 | 9.219 |
|  |  | Costes directos |  |  | 470.159 |

Residuos:
- colocación: mt29pme030a Perfil de plancha de acero galvanizado, de 85 mm de anchura; factor de residuo 0.0375
- colocación: mt29pme010q; factor de residuo 0.0243185
- colocación: mt29pme040a Tornillo de acero galvanizado; factor de residuo 0.05

## Recursos

**mt29pme030a** m Perfil de plancha de acero galvanizado, de 85 mm de anchura
Datos técnicos: Coste energético 17.050 MJ; Emisión de CO2 1.714 kg; Código LER 17 04 05; Masa del elemento 0.66 kg; Volumen 0.000314 m3
Residuos:
- embalaje: re170203 Plástico. (componente de residuo); rendimiento 0.005 kg; Código LER 17 02 03; Masa del elemento 1 kg; Volumen 0.001667 m3

**mt29pme010q** m² Plancha, de acero inoxidable AISI 304
Datos técnicos: Coste energético 378.757 MJ; Emisión de CO2 55.427 kg; Código LER 17 04 05; Masa del elemento 7.9 kg; Volumen 0.003762 m3
Residuos:
- embalaje: re170203 Plástico; rendimiento 0.026 kg

**mt29pme040a** Ud Tornillo de acero galvanizado
Datos técnicos: Coste energético 2.155 MJ; Emisión de CO2 0.099 kg; Código LER 17 02 01; Masa del elemento 0.0066 kg; Volumen 0.000006 m3
Residuos:
- embalaje: re170203 Plástico; rendimiento 0.02 kg
