# Revestimiento de escalera de terrazo

- Propiedad del archivo: CYPE Ingenieros S.A.
- Formato: FIEBDC-3/2016
- Programa: Generador de precios de la construcción. CYPE Ingenieros, S.A.
- Fecha: 23/05/2024
- Ámbito geográfico: México
- Divisa: MXN
- Costes indirectos: 3 %
- Gastos generales: 13 %
- Beneficio industrial: 6 %
- IVA: 16 %

## R Revestimientos y lambrines

### RE Escaleras

#### REC De terrazo

**REC010** Ud Revestimiento de escalera de terrazo.
Revestimiento de escalera de ida y vuelta, de dos tramos rectos con descanso intermedio con 17 peldaños de 100 cm de anchura mediante el montaje de los siguientes elementos: escalonado formado por peldaño prefabricado de terrazo, en "L", para interiores, uso normal, micrograno (menor o igual a 6 mm), color Marfil, longitud hasta 110 cm, con profundidad de huella de 23-32 cm y altura de contrahuella de 13-20 cm, pulido en fábrica de entre 3 y 5 cm de espesor, cara y cantos pulidos; zanquín de terrazo micrograno (menor o igual a 6 mm), color Marfil, de una pieza a montacaballo, colocado en un lateral, recibido todo ello con mortero de cemento 1:6, con arena de miga, sobre un escalonado previo (no incluido en este precio). Incluso revestimiento de descansos y emboquillado con la misma tonalidad de las piezas.
Incluye: Replanteo y trazo de peldaños. Corte de las piezas y formación de encajes en esquinas y rincones. Humectación del escalonado. Colocación con mortero del primer peldaño. Tendido de cordeles. Colocación de las piezas. Colocación del zanquín. Relleno de juntas. Limpieza del tramo.
Criterio de cuantificación de proyecto: Número de unidades previstas, según documentación gráfica de Proyecto.
Criterio de cuantificación de obra: Se medirá el número de unidades realmente ejecutadas según especificaciones de Proyecto.

| Código | Ud | Descripción | Rendimiento | Precio | Importe |
|---|---|---|---|---|---|
| mt09mor010c | m³ | Mortero de cemento CEM II/B-P 32,5 N tipo M-5, confeccionado en obra con 250 kg/m³ de cemento y una proporción en volumen 1/6. (material) | 0.197 | 1690.11 | 332.952 |
| mt18ppt010fa | Ud | Peldaño prefabricado de terrazo, en "L", para interiores, uso normal, micrograno (menor o igual a 6 mm), color Marfil, longitud hasta 110 cm, con profundidad de huella de 23-32 cm y altura de contrahuella de 13-20 cm, pulido en fábrica. (material) | 17 | 568.36 | 9662.120 |
| mt18zpt010m | m | Zanquín de terrazo micrograno (menor o igual a 6 mm), para interiores, color Marfil, de una pieza a montacaballo, para peldaño en "L". (material) | 6.8 | 321.97 | 2189.396 |
| mt18btl010gb | m² | Piezas de terrazo para interior, uso normal, micrograno (menor o igual a 6 mm), formato nominal 33x33 cm, color Marfil, con un primer pulido en fábrica, para pulido y abrillantado final en obra. (material) | 1.05 | 185.39 | 194.660 |
| mt18rtl010gb | m | Zoclo de terrazo micrograno (menor o igual a 6 mm) para interior, color Marfil, 33x7 cm, con el canto rebajado y un grado de pulido de 220. (material) | 2 | 56.72 | 113.440 |
| mt01ara010a | m³ | Arena con granulometría de 0 a 5 mm de diámetro, limpia. (material) | 0.02 | 250.82 | 5.016 |
| mo023 | h | Oficial colocador de pisos. (mano de obra) | 5.276 | 119.98 | 633.014 |
| mo061 | h | Ayudante colocador de pisos. (mano de obra) | 5.276 | 73.05 | 385.412 |
| % | % | Herramienta menor | 2 % | 13516.010 | 270.320 |
|  |  | Costes directos |  |  | 13786.330 |

Residuos:
- colocación: mt09mor010c; factor de residuo 0.0036
- colocación: mt18ppt010fa; factor de residuo 0.0123
- colocación: mt18btl010gb; factor de residuo 0.0188215
- colocación: mt18rtl010gb; factor de residuo 0.0123
- colocación: mt01ara010a Arena con granulometría de 0 a 5 mm de diámetro, limpia; factor de residuo 0.003

## Recursos

**mt09mor010c** m³ Mortero de cemento CEM II/B-P 32,5 N tipo M-5
Datos técnicos: Coste energético 3724.000 MJ; Emisión de CO2 323.000 kg; Código LER 17 01 01; Masa del elemento 1900 kg; Volumen 1.266667 m3

**mt18ppt010fa** Ud Peldaño prefabricado de terrazo
Datos técnicos: Coste energético 5.684 MJ; Emisión de CO2 3.995 kg; Código LER 17 01 07; Masa del elemento 26.51 kg; Volumen 0.021208 m3
Residuos:
- embalaje: re170201 Madera. (componente de residuo); rendimiento 0.026 kg; Código LER 17 02 01; Masa del elemento 1 kg; Volumen 0.000909 m3
- embalaje: re170203 Plástico. (componente de residuo); rendimiento 0.014 kg; Código LER 17 02 03; Masa del elemento 1 kg; Volumen 0.001667 m3

**mt18btl010gb** m² Piezas de terrazo para interior
Datos técnicos: Coste energético 9.610 MJ; Emisión de CO2 8.950 kg; Código LER 17 01 07; Masa del elemento 59.5 kg; Volumen 0.0476 m3
Residuos:
- embalaje: re170201 Madera; rendimiento 0.042 kg
- embalaje: re170203 Plástico; rendimiento 0.022 kg

**mt18rtl010gb** m Zoclo de terrazo micrograno (menor o igual a 6 mm) para interior
Datos técnicos: Coste energético 8.646 MJ; Emisión de CO2 5.917 kg; Código LER 17 01 07; Masa del elemento 39.27 kg; Volumen 0.031416 m3
Residuos:
- embalaje: re170201 Madera; rendimiento 0.04 kg
- embalaje: re170203 Plástico; rendimiento 0.021 kg

**mt01ara010a** m³ Arena con granulometría de 0 a 5 mm de diámetro, limpia
Datos técnicos: Coste energético 146.250 MJ; Emisión de CO2 7.800 kg; Código LER 01 04 09; Masa del elemento 1950 kg; Volumen 1.21875 m3
